# KA Steinbusch, Erneuerung der Energieverteilung/ Heizung
Angebotsaufforderung (GAEB DA XML 3.3, DA83)
Projekt: P590-24
Währung: EUR
Angebotsdatum: 25.03.2022
Ende der Zuschlagsfrist: 22.04.2022
Abgabeort: IB Bösl, Dresdener Str. 10, 52068 Aachen
Ausführungsbeginn: 02.05.2022
Ausführungsende: 31.10.2022
Auftraggeber: Wasserverband Eifel-Rur, Eisenbahnstraße 5, 52353 Düren
Ausführungsort: Erneuerung der Energieverteilung/ Heizun, Kläranlage Steinbusch, Klinkheider Str.
Erstellt mit: BUILDUP, BUILDUP v30.1.0.0, 03.06.2026

## 002 Messen- Steuern- Regeln (MSR)
Datum: 03.06.2026

### 2 Messen- Steuern- Regeln (MSR)

*Hinweis: 1. Allgemeine Vorbemerkungen*
Die Ausschreibungsunterlagen können unverbindlich auf Wunsch auch im GAEB Austauschformat D83 versendet werden.

Die Beschreibungen der einzelnen Leistungen des Leistungsverzeichnisses sind teilweise dem Standardleistungsbuch für Bauwesen (StlB) entnommen.

Fabrikat / Typ und technische Daten in den Beschreibungen des Leistungs-Verzeichnisses sind vom Bieter auszufüllen. Wird kein Fabrikat /Typ eingetragen, so gilt das ausgeschriebene Fabrikat/Typ als anerkannt.

Sofern nichts anderes beschrieben ist, verstehen sich die Leistungen als liefern und montieren, bis zur Herstellung des kompletten Verbundes. Teile, die nur montiert werden sollen sind extra gekennzeichnet.

Der Auftragnehmer (AN) hat sich vor Ausführung der Arbeiten über die örtlichen Gegebenheiten, insbesondere die Lage von Leitungen, Kabeln, Rohre, Kanälen u. ä. beim Auftraggeber (AG) zu unterrichten.

Bei Schweißarbeiten, ist grundsätzlich der Brandverhütung, im höchsten Maße Rechnung zutragen. Der Auftragnehmer hat für die Zeit der Montagen und Inbetriebnahmen einen Sicherheitsbeauftragten zu benennen.

Insgemeinkosten:
Die Insgemeinkosten (z.B. Fracht- Reise-, Werkzeuge-, Leitern, einfache Arbeitsplattformen, Hebezeuge, An- u. Abfuhr frei Baustelle, Lohnnebenkosten, Anfertigung von Montageplänen, Beaufsichtigung der Arbeiten, Druckprobe, Abnahme und Probelauf und dergl.) sind in den Einheitspreisen der Einzelleistungen einzurechnen.

*Hinweis: 2. Anlagenbeschreibung*
Bei dem vorliegenden Leistungsverzeichnis handelt es sich um die Messen- Steuern- Regeln (MSR)-  Installationsarbeiten zur Teil- Sanierung der Wärme- Erzeugung und Verteilungen in der Kläranlage Herzogenrath- Steinbusch. Der Wasserverband Eifel- Rur ist Betreiber der Kläranlage.

Die Wärmeversorgung wird über einen neuen Niedertemperatur- Heizkessel mit einer Nennwärmeleistung von 310 kW sichergestellt. Es kommt ein Zweigas- Gebläsebrenner für die Energieträger Klärgas und Flüssiggas zur Ausführung. Ein bauseitig vorhandenes BHKW ist einzubinden. Die Wärmeverteilung in der Heizzentrale wird erneuert.

Wärmeerzeuger:
- Kesseltemperaturregelung für 1 Stck Niedertemperaturkessel
  mit Ansteuerung von einem modulierendem Zweistoff- Brenner
- Einstellbare Brenner Mindest- Ein- und Ausschaltzeit
- Maximalbegrenzung der Kesseltemperatur
- Bedarfsabhängige stetige Minimalbegrenzung der Kesselrücklauf- Temperatur
- Steuerung der Kesselkreispumpe mit Pumpenzwangsanlauf (Blockierschutz)
- Kesseltemperaturanfoderung nach der maximalen Wärmeanforderung der Wärmeabnehmer über Strategiekoordination
- Kesselüberhitzungsabbau durch Zwangsöffnen der Wärmeabnehmer-Stellglieder
- Lastabhängige, dynamische Wärmeanforderung an das Strategieprogramm Wärmeerzeuger
- Anforderung Klärgasbetrieb bei Störung BHKW und Überschuss Klärgas

BHKW
- Temperaturregelung für 1 Stck BHKW
- Einstellbare Mindest- Ein- und Ausschaltzeit
- Optimierung zum max. Betrieb mit Klärgas über Gasfüllstandsmessung
- Maximalbegrenzung der Vorlauftemperatur
- Bedarfsabhängige stetige Minimalbegrenzung der BHKW- Rücklauf-Temperatur
- Steuerung der Heizpumpe mit Pumpenzwangsanlauf (Blockierschutz)
- Temperaturanfoderung nach der maximalen Wärmeanforderung der Wärmeabnehmer über Strategiekoordination
- Lastabhängige, dynamische Wärmeanforderung an das Strategieprogramm Wärmeerzeuger

Gasfackel
- Anforderung Gasfackel im Notbetrieb (Störung BHKW und Kessel)
- Aufzeichnung Gasfüllstandsmessung

Heizkreise
    - stat. Heizkreis Gebäude Schlammentwässerung
    - stat. Heizkreis Betriebsgebäude
    - stat. Heizkreis Klärschlamm
    - stat. Heizkreis E-Werkstatt
    - stat. Heizkreis Schlosserei
    - stat. Heizkreis Reserve
- dynamische Außentemperaturanpassung für Gebäude
- Heizgrenzen, Frostschutzfunktion, bedarfsgeführte
  Pumpenschaltung mit Pumpenzwangslauf (Blockierschutz),
  Optimierung mit Option on- und off- Funktion,
- automatische Adaption der Heizkennlinie (mit  Raumtemperaturfühler)
- Begrenzung der Heizungsvorlauftemperatur min/max, je Heizkreis
- Zeitprogramm mit Tages, Wochen- und Jahresfunktion je Heizkreis
- Übertemperatur im BHKW Betrieb für Heizkreis Faulbehälter vor Abschaltung BHKW

In der Liegenschaft ist eine SPS der Firma Siemens mit einer Leitstelle vorhanden. Dieses Fabrikat ermöglicht die Integration und Aufschaltung der nachfolgend aufgeführten Regeleinrichtung in die vorhandene Liegenschaft und deren vorhandenen Automation.

Alternative Hersteller sind nicht zulässig. Besonderer Wert wird gelegt auf eine Vor-Ort- Bedienung an den Unterstationen mit menügeführter Klartextadressierung und Anwahl für alle Datenpunkte. Technische Adressierungen sind nicht zulässig. Die Bedieneroberfläche, Texte und Menüs sind in deutscher Sprache auszuführen. Die angebotene Anwendersoftware und graphische Bedieneroberfläche muß auf einem Standard- Betriebssystem arbeiten.

Der wahlfreie Zugriff auf alle Datenpunkte muß busweise von jedem Informationsschwerpunkt aus möglich sein.

HINWEISE
========
Im Rahmen des Auftragsschreibens werden Reglungen getroffen, die eine fristgerechte Fertigstellung der Arbeiten sicherstellen. Der AN hat dem AG rechtzeitig und eigenverantwortlich bauseitig notwendige Arbeiten mit entsprechendem Vorlauf anzuzeigen.

Alle im Leistungsverzeichnis aufgeführten Positionen sind als funktionsfähige Anlage zu liefern und montieren.

*Hinweis: 3. Vorbemerkungen des Bauherrn*
ARBEITSZEITEN
Die Arbeiten können in der Regel in der Zeit von montags bis donnerstags zwischen 7:00 Uhr und 16:00 Uhr, freitags von 7:00 Uhr bis 14:00 Uhr durchgeführt werden. Dies ist bei der Kalkulation zu berücksichtigen und in die entsprechenden Einheitspreise einzukalkulieren.

BAUSTELLENEINRICHTUNG
Der Auftraggeber stellt dem Auftragnehmer auf der Baustelle eine Baustelleneinrichtungsfläche zur Verfügung.
Zur Baustelleneinrichtung gehört auch das Vorhalten von Mannschafts-, Baustoff- und Gerätebuden, Sanitäreinrichtungen gem. BaustV, die erforderliche Beleuchtung der Baustelle einschl. der Verkehrs- und Betriebsflächen sowie Sicherheitseinrichtungen wie Hö-hensicherung und Gaswarngerät.

VER- UND ENTSORGUNGSLEITUNGEN, NETZBETRIEB
Der Auftraggeber stellt dem Auftragnehmer auf der Baustelle einen Strom- und Wasser-anschluss kostenlos zur Verfügung. Strom kann über die zur Verfügung stehenden Steck-dosen abgegriffen werden, Vergleichbares gilt für Wasser. Der AN muss geeignete/geprüfte Verlängerungsschläuche und -kabel mitführen.
Auf der Baustelle anfallendes Abwasser (WC, Waschwasser usw.) kann auf dem Gelände ordnungsgemäß und fachgerecht beseitigt werden.
Den Weisungen der Vertreter der Betriebsleitung und der BL ist unbedingt Folge zu leisten.

WINTER- UND HOCHWASSERSCHUTZ
Der AN hat ohne besondere Aufforderung und Vergütung alle erforderlichen Maßnahmen zum Schutz seiner Leistungen gegen Winter- und Hochwasserschäden (Schnee und Eis o. ä.) zu treffen. Wasser, Schnee, Eis und dgl. sind - soweit für die Durchführung seiner Arbeiten erforderlich - vom AN ohne besondere Vergütung zu entfernen.
Der AN haftet für alle aus der Nichtbeachtung dieser Vorschriften entstehenden Schäden.

EINSATZ AUSLÄNDISCHER ARBEITSKRÄFTE
Auf der gesamten Baustelle ist eine deutschsprachige Verständigung zu gewährleisten. Beim Einsatz ausländischer Arbeitskräfte müssen an allen Arbeitsbereichen jederzeit Per-sonen anwesend sein, die deutschsprachige Anweisungen, z.B. durch den AG, Berufsge-nossenschaft etc. sofort übersetzen können.

BEWEISSICHERUNG
Vor Beginn der Arbeiten ist vom AN zusammen mit der örtlichen Bauleitung eine Beweis-sicherung der angrenzenden Wege und Bauwerke vorzunehmen und durch eine Fotoreihe zu dokumentieren. Die Aufwendungen sind in die EP der Positionen einzukalkulieren.

ARBEITS- UND GESUNDHEITSSCHUTZ
Bei den Arbeiten sind die einschlägigen Unfallverhütungsvorschriften, insbesondere die DGUV Vorschrift 21 und dazu die DGUV Regel 103-003 und 100-500, die TRBA 220 (Si-cherheit und Gesundheit bei Tätigkeiten in abwassertechnischen Anlagen) sowie die 'Be-triebsordnung für Fremdfirmen' des WVER zu berücksichtigen.
https://wver.de/online-vergabe/
Weiterhin gelten staatliche Regelwerke und Verordnungen (BetrSichV).
Der AN legt innerhalb von 14 Tagen nach Auftragserteilung mindestens unaufgefordert folgende Nachweise vor:
-  einen, mit dem Auftraggeber, abgestimmten Bauzeitenplan
-  Arbeitsanweisung gem. DGUV Regel 103-003
-  Nachweis der Unterweisung des Personals gem. DGUV Vorschrift 21 und DGUV Regel  103-003
-  Gefährdungsbeurteilung
-  Nachweis der Prüfung der persönlichen Schutzausrüstung

Je nach Art und Umfang der Maßnahme sind weitere Unterlagen vorzulegen.
Sind mehrere Firmen an der Arbeitsstelle beschäftigt, sind vom AG zur Vermeidung einer möglichen gegenseitigen Gefährdung die Maßnahmen entsprechend BaustellV zu koordi-nieren und ein 'Koordinator' zu bestellen. Die erforderliche Zuarbeit hat durch den AN zu erfolgen und ist einzukalkulieren.
In Ergänzung zur VOB gelten nachfolgende Vorschriften, die einzuhalten und einzuprei-sen sind:
-  Die Sicherheitsregeln für Abwasserbehandlungen -Bau und Ausführung- (DGUV  Vorschrift 21, DGUV Regel 103-003, DGUV Regel 103-007, DIN EN 12255-10).

BAUABLAUF UND FRISTEN
Der Montage/Demontageablauf muss sich nach dem Baufortschritt richten. Mit der Bearbeitung muss sofort nach Auftragsvergabe begonnen werden. Mehrfache Anreisen sind zwingend erforderlich und in die Einheitspreise einzukalkulieren.

GERÜSTSTELLUNG
Für alle Arbeiten sind die erforderlichen Schutz- und Baugerüste, sofern sie nicht explizit ausgewiesen sind, in die Einheitspreise der einzelnen Positionen einzukalkulieren.
Die Montagehöhen betragen bis zu 5 m.
Bei Errichtung von Baugerüsten sind die gültigen Sicherheits- und Rechtsvorschriften zu (u.a. DGUV Information 201-011) zu beachten. Vor Nutzung ist das Gerüst durch eine be-fähigte Person freizugeben und die Freigabe zu kennzeichnen.

ENDREINIGUNG
Die Endreinigung der Baustelle in Bezug auf die hier ausgeschriebenen Leistungen mit ordnungsgemäßer und fachgerechter Entsorgung sämtlicher angefallener Abfälle fällt in den Leistungsumfang des AN und wird nicht gesondert vergütet.

ABFALLENTSORGUNG
Es ist davon auszugehen, dass nur nicht-gefährliche Abfälle anfallen. Sollten wider Erwar-ten gefährliche Abfälle anfallen, so ist der AG unverzüglich zu informieren und die Entsor-gung mit ihm abzustimmen. Evtl. erforderliche Entsorgungsnachweise und Begleitscheine werden durch den AG erstellt.
Gemäß GewAbfV sind anfallende Bau- und Abbruchabfälle mit einem Volumen von mehr als 10 m³ in getrennten Fraktionen zu sammeln, zu befördern und zu entsorgen. Die Erfül-lung dieser Pflichten ist ordnungsgemäß zu dokumentieren. Das Abweichen von der Ge-trenntsammlungspflicht ist darzulegen. Die Abfälle sind in diesem Fall einer geeigneten Vorbehandlungs- bzw. Aufbereitungsanlage zuzuführen.

*Hinweis: 4. Technische Vertragsbedigungen des Bauherrn*
ALLGEMEINES

PRÜFUNG DER VORH. BAUAUSFÜHRUNG BZW. BAUPLÄNE
Der Auftragnehmer ist verpflichtet, die vorhandene Bauausführung bzw. die Baupläne da-raufhin zu prüfen, dass die vorgesehenen Öffnungen, Durchbrüche, Schlitze usw. ausrei-chend sind. Er ist gehalten, auf die bereits vorhandene bauliche Ausführung Rücksicht zu nehmen, um Stemmarbeiten zu vermeiden. Soweit nachträgliche Durchbrüche und Lei-tungsschlitze hergestellt werden müssen, hat dies unter weitgehender Schonung des Mauerwerks bzw. Betons zu erfolgen.

LIEFERUNG VON SCHLITZ- UND DURCHBRUCHPLÄNEN
Für Bauteile hat der Auftragnehmer rechtzeitig Schlitz- und Durchbruchpläne zu liefern. Alle nicht angegebenen, aber benötigten Durchbrüche gehen zu Lasten des Auftragneh-mers.
Nach Auftragserteilung sind die Schlitz- und Durchbruchpläne dem Auftraggeber in 2-facher Ausfertigung zur Genehmigung vorzulegen.

MONTAGEHÖHE FÜR SCHALTER UND TASTER
Die Montagehöhe für Schalter und Taster beträgt 1,10 m über OKFF. Bei Kombination gilt diese Höhe über dem obersten Schalter.

EICHUNG DER INSTRUMENTE
Alle Instrumente und Messeinrichtungen sind betriebsfertig zu kalibrieren und die Nach-weise bei der Abnahme vorzulegen.

FRACHT- UND TRANSPORTVERSICHERUNG
Alle Positionen des Leistungsverzeichnisses umfassen neben der Lieferung der ausge-schriebenen Leistungen ebenfalls die Fracht inkl. Maut aller Teile einschließlich Trans-portversicherung frei Verwendungsstelle, also einschließlich dem Auf- und Abladen und Einbringen in das Bauwerk; einschließlich Verpackung und deren Rücknahme, so dass dem Auftraggeber keine weiteren Kosten entstehen.

MONTAGE / DEMONTAGE
In die Einheitspreise ist die Montage aller Teile zur Betriebsbereitschaft einschließlich Stellung aller Hilfskräfte und Hilfsgeräte, einschließlich Hebezeug und Krane einzurech-nen, wenn diese Leistungen im LV nicht beschrieben sind.

ZUGÄNGLICHKEIT DER VERSCHLEIßTEILE
Alle einem größeren Verschleiß ausgesetzten Teile sind auswechselbar auszubilden und müssen zur Überwachung, Unterhaltung sowie Reparatur leicht zugänglich sein.

KOMPLETTE BETRIEBSBEREITE EINHEIT
Für sämtliche erforderliche Leistungen ist die komplette betriebsbereite Einheit einschließ-lich evtl. notwendiger Teile, die im Leistungsverzeichnis nicht gesondert beschrieben wur-den, anzubieten. - Hierzu gehören z. B. Entleerungen von Rohrleitungen etc. Spül- und Sperrwasserleitungen, sonstige diverse erforderlichen Kleinleitungen und Kleinarmaturen, die evtl. notwendigen Zusatzeinrichtungen an Maschinen, Aggregaten und Apparaten so-wie elektrische Einrichtungen mit Versorgungsleitungen.

STATISCHE BERECHNUNGEN
Statische Berechnungen für die Ausrüstungsteile sind, soweit erforderlich, vom Auftrag-nehmer durchzuführen und in die Einheitspreise einzukalkulieren.
Eine geprüfte Statik (z.B. für Rohrkonsolen etc.) muss auf Verlangen dem Auftraggeber vorgelegt werden. Die Kosten hierfür sind - sofern nicht gesondert abgefragt - in die Ein-heitspreise einzurechnen.

BETRIEBS- UND FUNKTIONSTÜCHTIGE ANLAGE
Die Anlage ist komplett anzubieten und so auszurüsten, dass sie nach Fertigstellung voll betriebs- und funktionstüchtig ist.

MAßGEBLICHE VORSCHRIFTEN
Für die Konstruktion bzw. Auslegung der Lieferteile sowie für die in diesem Zusammen-hang durchzuführenden Berechnungen gelten die gängigen Normen und zusätzlich die nachfolgend aufgeführten Normen und Vorschriften:
- einschlägige gesetzliche und behördliche Vorschriften
- Schweißfachnachweis mit zugelassenen Schweißklassen
- Vorschriften für mechanische Fertigungen (AUB)

In Ergänzung zur VOB/C DIN 18382 gelten des Weiteren:
- Das Vorschriftenwerk des VDE, VDE 0022 mit sämtlichen zutreffenden VDE-Bestimmungen in der zurzeit der Erstellung der Anlagen gültigen Fassung.
- Die VDEW-Richtlinien für die Erstellung von Fundamenterdern sowie die Vorschriften für den Blitzschutz (insbesondere VDE 0185).
- Die Sicherheitsregeln für Abwasserbehandlungsanlagen - Bau und Ausführung - (DGUV Vorschrift 21, DGUV Regel 103-003, DGUV Regel 103-007), DIN EN 12255-10) in der jeweils neuesten Ausgabe.
- Die einschlägigen Vorschriften und Verordnungen bezüglich des Ex-Schutzes (Explo-sionsrichtlinien ATEX, DGUV Regel 113-001, Ex-VO, insbesondere VDE 0165 und 0171, BGI 5033).

Sämtliche zutreffenden Unfallverhütungsvorschriften (UVV), insbesondere DGUV Vor-schrift 3, dabei § 4 Abs. 6 in Verbindung mit VDE 0106 Teil 100.
- Sämtliche zutreffenden DIN sowie VDI/VDE-Richtlinien für die Ausführung der Leistun-gen gem. LV.
- Sämtliche Maschinen sind nach Maschinenrichtlinie (CE) auszuführen und EVM-Konformität ist zu bescheinigen.
- TRLV Lärm, Technische Regeln zur Lärm- und Vibrations-Arbeitsschutzverordnung, s. auch T1: Beurteilung der Gefährdung durch Lärm.
- Sämtliche Vorschriften des WVER für die elektrotechnische Ausrüstung von Anlagen.

WERKSTATT- UND MONTAGEPLÄNE

GRUNDLEGENDES
Vom Auftraggeber können nur bedingt Unterlagen als Grundlage für die Werkstatt- und Montagepläne zur Verfügung gestellt werden. Sämtliche Montage- und Werkstattpläne sind unter Zugrundelegung der Zeichnungen zum Leistungsverzeichnis des Ing.-Büros vom Auftragnehmer zu erstellen. Alle für die Aufstellung relevanten Bauwerksmaße (wie: Lage von vorh. Durchbrüchen, Rohrleitungen, Fundamenten, weitere Bauteile etc.) sind vom AN eigenverantwortlich vor Ort aufzumessen.
Die Kosten für das Aufmaß und das Anfertigen sämtlicher Pläne sind grundsätzlich mit den Einheitspreisen abgegolten, soweit nicht gesonderte diesbezügliche Positionen im Leistungsverzeichnis enthalten sind.
Sämtliche Werkstatt- und Montagepläne sowie Schaltpläne sind vor Ausführung je 2fach in Papierform und zusätzlich digital beim Auftraggeber bzw. dem mit der Bauüberwachung beauftragten Ing.-Büro zur Genehmigung einzureichen.
1 Satz Zeichnungen erhält der Auftragnehmer nach Durchsicht und mit Sichtvermerk ver-sehen zurück.
Auch nach Rückgabe der Zeichnungen an den Auftragnehmer ist die Haftung des Auf-tragnehmers für die technisch einwandfreie und funktionsgerechte Ausführung der Anlage gemäß den allgemein anerkannten Regeln der Technik nicht eingeschränkt.
Alle Betriebsmittel (elektrisch und mechanisch) sind gem. Anlagenkennzeichnungssystem des WVER zu bezeichnen/beschriften und in den R-I Schemata und Funktionsbeschrei-bungen zu benennen.

BESTANDSUNTERLAGEN UND DOKUMENTATION
Sämtliche Werkstatt- und Montagepläne etc. sind im Verlauf der Bauausführung laufend dem aktuellen Stand der Ausführung anzupassen und schrittweise gemäß der tatsächli-chen Ausführung der Anlagen zu überarbeiten bzw. zu korrigieren, als Grundlage für die Bestandsunterlagen und zur kompletten Dokumentation der ausgeführten Anlagen.
Nach Ausführung der Anlagen und vor der Abnahme sind genaue, mit der tatsächlichen Ausführung übereinstimmende Bestandsunterlagen, entsprechend sämtlicher Werkstatt- und Montagepläne zu erstellen.
Die kompletten Dokumentations- und Bestandsunterlagen sind drei Wochen vor Abnahme in 2-facher Ausfertigung dem Auftraggeber bzw. dem Ingenieurbüro zur Prüfung zu über-geben.
Die dazugehörigen Zeichnungen und Pläne sind 2-fach als Kopien oder Ausdrucke in DIN A-Format gefaltet und in Aktenordner eingeordnet, mit Inhaltsverzeichnis versehen, jeder Plan mit Leinenlochverstärkerband beklebt, zu übergeben. Weiterhin ist von jeder Zeich-nung bzw. von jedem Plan eine für gebräuchliche CAD-Systeme lesbare Datei auf Daten-träger (CD-ROM oder USB-Stick) einfach zu übergeben, d. h. entweder in dxf-Format (Drawing-Interchange-Format) oder dwg-Format einschl. der Plot-Stil-Tabelle (ctb oder stb-Format) vorzulegen. Zusätzlich sind die Pläne als pdf-File abzulegen. Mit den Bestandsunterlagen ist auch die SPS- Projektdatei auf einem Datenträger zu übergeben.

TECHNISCHE DOKUMENTATION
Die technische Dokumentation ist Bestandteil des Lieferumfangs der Ausschreibung.
Drei Wochen vor Inbetriebnahme ist eine prüffähige Dokumentation vorzulegen. Die Do-kumentation ist vor der Abnahme noch einmal mit dem AG abzustimmen.
Die endgültige und freigegebene Dokumentation ist spätestens 2 Wochen vor der Ab-nahme in 2-facher Ausfertigung und 1-fach auf Datenträger zu übergeben.
Die endgültige Betriebsbeschreibung muss in ihrer Darstellung übersichtlich und praxis-bezogen sein. Das bloße Aufeinanderfügen der Betriebsvorschriften von Unterlieferanten wird nicht akzeptiert.
Der Umfang und Inhalt der endgültigen Dokumentation ist so anzulegen, dass das Be-triebspersonal die gelieferte Anlage einwandfrei, betriebssicher, wirtschaftlich und ent-sprechend den Anforderungen der Hersteller betreiben und warten kann.
Die Betriebsbeschreibung und die Bezeichnung der Anlagenteile muss es gestatten, dass Fehlersuche, Reparaturen und Ersatzteilbestellungen vom Betriebspersonal ohne Schwie-rigkeiten durchgeführt werden können.

Die Einweisung und Schulung des Betriebspersonals erfolgt in 2 separaten Terminen durch den Auftragnehmer. Die Kosten hierfür sind in die Einheitspreise einzukalkulieren, wenn im Leistungsverzeichnis nichts anderes gesagt ist. Bestandteil der Schulung ist die gültige Dokumentation.
Die Betriebsvorschrift muss den Normalbetrieb beschreiben, aber auch alle möglichen in-ternen und externen Betriebsbeeinflussungen und Störungen, Verhaltensmaßregeln und Ersatzmaßnahmen enthalten.
Die Dokumentation ist in deutscher Sprache zu liefern, einschl. der evtl. erforderlichen Übersetzungen bei Lieferung ausländischer Hersteller.
Generell besteht die Dokumentation/Betriebsbeschreibung aus:
- Inhaltsverzeichnis
- 2 Satz max. DIN A3-Kopien
- 1 Stück komplette Dokumentation auf CD-ROM oder DVD in Original- bzw. Quelldatei und als pdf-Datei (z.B. Pflichtenheft als docx- und pdf-Datei).
- 1 Stück CD-ROM oder USB-Stick mit allen Zeichnungen als AUTO-CAD dwg-File und allen Stromlaufplänen etc. hierbei ist E-Plan P8 einzusetzen.
AUTO-CAD-Abweichungen hiervon sind im Einzelfall mit dem Auftraggeber abzustimmen.
Betriebs- und Bedienungsanleitungen, die der Auftragnehmer erstellt, werden auf CD-ROM oder USB-Stick, lesbar für AUTO-CAD, der Dokumentation beigefügt.
Gedruckte Originale von Herstellern und Lieferanten können im Original der Dokumentati-on beigeheftet werden. Der eingebaute Typ ist in den Unterlagen kenntlich zu machen.
Form und Umfang wird vom Auftraggeber für die spezifische Betriebsbeschreibung fest-gelegt (Ordner, fester Einband, beschriftet, mit Inhaltsverzeichnis).
Die vom Auftraggeber vorgegebenen Bezeichnungen und die Erstellung der Anlagenkar-tei sind vom Auftragnehmer zu übernehmen. Die Erstellung der Anlagenkartei ist für die Instandhaltung auszuführen.

Einteilung der Dokumentation/Betriebsbeschreibung (Inhaltsverzeichnis):
Bau- und Ausführungsbeschreibung
Diese Beschreibung muss generell die gesamte technische Spezifikation mit allen definiti-ven Angaben über Maschinentechnik und E- und MSR-Technik (je nach Lieferumfang des Auftragnehmers) enthalten.
Schulungsdokumentation
Für die Schulung des Instandhaltungs- und Wartungspersonals sind allgemeine Beschrei-bung, Verfahrensvorschriften, Betriebsvorschriften, Wartungsvorschriften usw. zum Zeit-punkt der jeweiligen Schulung vor Inbetriebnahme zu übergeben.
Prüf- und Abnahmeunterlagen
Sowohl für alle abnahmepflichtigen wie auch gelieferten Maschineneinrichtungen ist die entsprechende technische Beschreibung zu erstellen. Abnahmepflichtige Einrichtungen sind unter anderem:
- Protokolle nach DGUV Vorschrift 3 (vorm. BGV A3)
- Konformitätserklärung
- Bauartenzulassung
- Festigkeitsberechnungen
- Prüfzertifikate offizieller amtlicher Stellen
- Konstruktionspläne
- Technische Beschreibung
- Herstellungs-, Fabrikationsnummern mit detaillierten Angaben
- Revisionsbücher
- Prüfzertifikate für abnahmepflichtige Einrichtungen
- geprüfte Statik von Behältern und Stahlkonstruktionen
- Schweißnachweise
Betriebstechnische Beschreibung
Diese beinhaltet die gesamte Verfahrensvorschrift, technische Spezifikation, Betriebsan-weisung, Wartungsanweisung, Zusammenstellungszeichnungen, Montageanleitungen, Funktionsschemata sowie das Maschinen- und Revisionsbuch sowie Maschinenkarten im Excel-Format gem. Vorlage auf Datenträger.
3 Monate nach vorläufiger Übernahme ist die Betriebsbeschreibung auf den endgültigen Stand zu bringen, worin sämtliche, während der Montage abgeänderten Ausführungen eingetragen werden müssen. Die Unterlagen sind komplett für den jeweiligen Auftragsteil zu stellen.
Die gesamte Anlagenbeschriftung ist Lieferbestandteil. Alle mit der Betriebsbeschreibung zusammenhängenden und entstehenden Kosten sind in die Einheitspreise einzurechnen, wenn im Leistungsverzeichnis nichts anderes gesagt ist.

Instandhaltungsempfehlungen
Sie müssen enthalten:
Anweisungen für vorbeugende Instandhaltung, unter Angabe von geeigneten Befun-dungskontrollen zur Messung, Feststellung und Beurteilung des Verschleißzustandes so-wie Angaben der geeigneten Intervalle dieser Kontrolle.
Beschreibung der Schmiersysteme nebst Schmieranweisung. Dazu müssen alle Schmier-stellen detailliert bekanntgegeben werden. In Übereinstimmung mit dem Schmierplan ist das entsprechende Schmiermittel an den Schmierstellen durch ein deutliches Schild zu benennen.
Beschreibung der Schaltpläne in Innenschaltung und Fehlersuch-Checkliste für elektri-sche, mess- und regeltechnische, hydraulische und pneumatische Ausrüstungen, soweit diese im Lieferumfang des Auftragnehmers enthalten sind.
Anweisungen für Montage und Demontage der Maschinen/Ausrüstungen, unter Angabe evtl. erforderlicher Spezialwerkzeuge sowie der entsprechenden Gewichte der Maschi-nenteile. Alle Spezial- und Sonderwerkzeuge sind Bestandteil des Lieferumfangs und sind vor der Anlageninbetriebsetzung dem Auftraggeber zu übergeben.
Für Schmier- und Wartungsvorgaben sind DWA-Karteien vollständig zu beschriften (alter-nativ in ein Wartungsprogramm einzugeben).
Ersatzteile/Verschleißteile
Ein Ersatzteilverzeichnis ist dem Angebot beizulegen mit Angaben der ca.-Betriebsstunden oder -Standzeiten.
Eine Liste der Verbrauchsgegenstände und/oder Verschleißteile hat der Aufragnehmer bei der Auftragserteilung, in Abstimmung mit dem Auftraggeber, vorzulegen mit der Anga-be von ca.-Betriebsstunden oder Standzeiten.
Durch Unterlieferanten eingekaufte Teile sind mit der ursprünglichen werkseitigen Be-zeichnung anzugeben. Darüber hinaus sind der Name und die Adresse des Herstellers bekanntzugeben.
Empfehlungen zu Ersatzteillagerungen für einen 2-jährigen Verbrauch von Ersatzteilen, die einer Abnutzung unterworfen sind oder aus anderen Gründen eine begrenzte Lebens-dauer haben (Verschleißteile).
Ersatzteilverzeichnis der Teile, die schon bei der Inbetriebnahme der Anlage vorhanden sein müssen. Dieses Verzeichnis ist so rechtzeitig anzulegen, dass die Ersatzteile vor der Inbetriebnahme im Ersatzteillager des Auftraggebers vorhanden sind.

Werden durch Anlagen- oder Geräteänderungen Änderungen in der Ersatzteilbevorratung notwendig, so verpflichtet sich der Auftragnehmer, dem Auftraggeber ein Rückgaberecht mit Kostenersatz einzuräumen.
Dies gilt für Änderungen, die durch den Auftragnehmer veranlasst werden oder aus der Erfüllung von Garantieleistungen erforderlich werden.

MECHANISCHE ANFORDERUNGEN

BAUTEILGLEICHE AUSFÜHRUNG
Die Maschinen und sonstigen Ausrüstungsteile sind im Hinblick auf eine übersichtliche Wartung und eine nicht zu umfangreiche Lagerhaltung von Ersatzteilen soweit wie möglich bauteilgleich auszuführen.

FABRIKATSSCHILDER
An den Aggregaten sind an gut sichtbarer und zugänglicher Stelle Fabrikatsschilder an-zubringen mit mind. folgenden Angaben:
- Name des Herstellers
- Positionsnummer der Pumpe
- Pumpentyp/Herstellungsjahr
- Werksnummer des Herstellers
- Betriebsfördermenge
- Betriebsförderhöhe
- Nenndrehzahl
Ferner ist an gut sichtbarer Stelle ein Drehrichtungsschild anzubringen. Ein zweites Fabri-katsschild ist dem Betreiber bei Abnahme zu übergeben.
Die Kosten für die Lieferung und Montage der Fabrikatsschilder sind in die EP der Positionen einzukalkulieren.

STÜTZKONSTRUKTIONEN / BEFESTIGUNGEN / ROHRAUFLAGER
Alle auftretenden Belastungen und Schwingungen sind bei der Dimensionierung zu be-rücksichtigen. Die erforderliche Stückzahl und Anordnung der Stützkonstruktionen, Befes-tigungen usw. sind nach Wahl des Auftragnehmers an geeigneter Stelle vorzusehen. Hierbei ist darauf zu achten, dass die gewählte Anordnung der Befestigung bei Montagen bzw. Demontagen von Einbauteilen usw. sowie bei Wartungsarbeiten nicht hinderlich ist.
Die Konstruktionen können im Überwasserbereich nach Vorgaben des Leistungsver-zeichnisses aus ferritischen Stählen, verzinkt oder mit anderem Korrosionsschutz verse-hen oder aus Edelstahl, mindestens Werkstoff-Nr. 1.4301, gefertigt werden. Im Unterwasserbereich ist Edelstahl, Werkstoff-Nr. 1.4571, verbindlich vorgeschrieben.
Die Rohrleitungsführungen, die Rohrleitungszusammenführungen und die Stütz- und Hal-tekonstruktionen sind so zu wählen, dass keine Schwingungen und störenden Geräusche auftreten können.
Fest- und Loslager sind so anzuordnen, dass die eventuell auftretenden Längenänderun-gen von den Rohrleitungen aufgenommen werden können, ohne Formänderungen oder unzulässige Beanspruchung der Anschlusspunkte und Rohrleitungshalterungen.
Loslager sind mit ausreichenden Gleitunterlagen auszubilden. Für Rohrleitungen DN 200 und größer sind die Loslager zwingend mit einer Gleitflächenkombination aus PTFE-Gleitelement und poliertem Edelstahlblech auszuführen.
Abhängungen, Wandhalter, Befestigungen bzw. Rohrauflagerungen von Rohrleitungen bis einschließlich DN 100 sind in die Rohrleitungspositionen einzukalkulieren. Für größere Dimensionen sind Leistungspositionen im LV vorhanden.

ARMATUREN
Flanschanschlüsse sind generell PN 10 zu bemessen und gebohrt vorzusehen, wenn nicht höhere Druckstufen erforderlich oder im LV verlangt.
Schmutzfänger sind an allen Anschlüssen für Sperrflüssigkeit, hydraulisch oder pneuma-tisch getätigten Geräten vorzusehen.
Alle Rohrsysteme und Armaturen sind angemessen zu befestigen.
Alle Armaturen sind gut bedienbar anzuordnen.

ANSTRICH UND KORROSIONSSCHUTZ
Wenn in den Positionen des Leistungsverzeichnisses kein höherwertiger Korrosions-schutz angegeben ist, ist unbedingt der Korrosionsschutz gem. 3.5.1 und 3.5.2 zu kalku-lieren. Feuerverzinkt gilt als nicht korrosionsbeständig in abwasserberührten Teilen.

TECHNISCHE ANFORDERUNGEN UND MATERIALVORSCHRIFTEN

TECHNISCHE ANFORDERUNGEN
Alle Schrauben müssen metrische Gewinde aufweisen.
Die Wintertauglichkeit der Anlage ist zu gewährleisten.
Bei allen im Freien zu installierenden Anlagenteilen ist in Konstruktion und Materialwahl auf absolute Wintersicherheit zu achten.
Insbesondere bei Kunststoffen ist auf entsprechende Schlagfestigkeit bei niederen Tem-peraturen größter Wert zu legen.
Nur wenn unbedingt notwendig, können bewegliche Teile ins Medium verlegt werden (z. B. Laufräder von Pumpen). Ansonsten sind bewegliche Teile im Unterwasserbereich zu vermeiden.
Alle dem Verschleiß unterliegenden Teile müssen schnell und einfach demontierbar sein (Rechenroste, Abdeckungen usw.).
Alle Auftritte aus Stahlblechen sowie Gitterroste müssen mind. der Rutschfestigkeitsklas-se R12 entsprechen. Nachweise sind vorzulegen und Bestandteil der Dokumentation.
Schraubverbindungen mit dem Bauwerk dürfen nicht einbetoniert werden.

LIEFERUNGEN UND LEISTUNGEN AUSLÄNDISCHER FIRMEN

LIEFERUNG UND LEISTUNG AUSLÄNDISCHER FIRMEN
Lieferungen und Leistungen ausländischer Firmen als Lieferanten oder Subunternehmer des Anbieters sind im Angebot anzuführen. Ausländische Fabrikate und Leistungen müs-sen den Normen in der Bundesrepublik Deutschland, Rechtsvorschriften und sonstigen in Deutschland geltenden Bedingungen und Bestimmungen entsprechen.

PRÜFUNG NACH DEUTSCHEM STANDARD
Liegen darüber keine Bedingungen oder Bestimmungen vor, so ist der Auftragnehmer verpflichtet, die Leistungen und Lieferungen von einer staatlichen bzw. staatlich autorisier-ten Prüfstelle nach deutschem Standard prüfen zu lassen. Die Prüfatteste sind dem Auf-traggeber rechtzeitig vor Baubeginn vorzulegen und in der Dokumentation zu hinterlegen

LIEFER- UND LEISTUNGSUMFANG

SPEZIALWERKZEUG
Zum Lieferumfang gehört alles für die Wartung und für den Betrieb erforderliche Spezial-werkzeug.

KOMPLETTER LIEFERUMFANG
Zum kompletten Lieferumfang gehören neben der Lieferung und Montage u. a.:

DETAILENGINEERING DER GESAMTANLAGEN-KONFIGURATION
-  Überprüfen der genannten Daten und Angaben einschließlich evtl. erforderlichen Aktualisierung bzw. Optimierung
-  Übernahme der Verfahrenstechnik und der Hydraulik
-  Erstellen des Verfahrensschemas sowie der Funktionsbeschreibung der Gesamtanlage  mit allen erforderlichen Angaben zur E- und MSR-Technik
-  Erstellen der Werkstattplanung für die maschinentechnische Ausrüstung und Installati-on  (M 1:100 bzw. 1:50) mit Schnitten und Details sowie, soweit erforderlich, insbesondere  bei Änderungen der Bauteile
-  Teilnahme an Koordinations-, Planungs- und Ausführungsbesprechungen

DER INBETRIEBNAHME DER ANLAGE UND INBETRIEBNAHME
Die Inbetriebnahme erfolgt nach zu vereinbarender Vorabnahme mit der Bauleitung und dem Vertreter des Betriebs, welcher die Anlage im Verfahrensbetrieb übernimmt.
- Trockenlaufprobe
- Drehrichtungsprobe
- Dichtigkeitsprobe etc.
- Inbetriebnahme aller Einzelgeräte
- gründliche Einweisung des Personals über einen Zeitraum von mind. 1 Arbeitstag
- mindestens 14 Tage vor der Inbetriebnahme muss die endgültige Dokumentation vorliegen

Alle hier angeführten Leistungen sowie evtl. zusätzliche Kosten, z. B. infolge zusätzlicher Anfahrten, sind in die jeweilige LV-Position der Leistungsbeschreibung einzurechnen und werden nicht gesondert vergütet.

*Hinweis: 5. Technische Vorbemerkungen*
ALLGEMEINES UND GELTUNGSBEREICH
Zur technischen Ausführung sind alle nach DIN 18299 (ATV) sowie DIN 18382 gültigen Regeln zu beachten. Darüber hinaus gelten alle zum Ausführungszeitpunkt gültigen EN- und DIN-Normen, VDI- und VDE-Richtlinien, DVGW- Vorschriften, Arbeitstättenrichtlinien, Unfall-verhütungvorschriften, behörd- lichen Erlasse und Gesetze sowie die anerkannten Regeln der Technik und Auflagen der Feuerwehr.

STOFFE UND BAUTEILE
Anzubietende Fabrikate Anlagenteile und Materialien sind entspr. den im Leistungsverzeichnis vor- gegebenen Qualitäten und Anforderungen bzw. Typen oder Fabrikate anzubieten. Bezüglich der Gleichwertigkeit  abweichender technischer Spezifikationen gilt VOB Teil A, Paragraph 21, Nr. 2. Soweit in der Leistungsbeschreibung auf technische Spezifikationen, z. B. nationale Normen, mit denen Europäische Normen umgesetzt werden, europäische technische Zulassungen, gemeinsame technische Spezifikationen, internationale Normen, Bezug genommen wird, werden auch den ausdrücklichen Zusatz "oder gleichwertig", immer gleichwertige technische Spezifikationen in Bezug genommen.

Ersatzteilversorgung und Fabrikatswahl
Es sind nur solche Stoffe und Bauteile zu verwenden, bei denen die Lieferbarkeit von Zubehör und Ersatzteilen für die Dauer von 10 Jahren sichergestellt werden kann.

Korrosionsschutz verwendeter Bauteile
Die verwendeten Bauteile müssen ihrem Verwendungszweck entsprechend dauerhaft und korrosionsgeschützt sein. Sofern für Stahlteile nach diesem Leistungsverzeichnis, einschlägigen Normen oder Richtlinien eine bestimmte Art von Korrosionsschutz nicht vorgegeben ist, sind mindestens folgende Anforderungen zu erfüllen: * nach der Ausführung zugängliche Anlagenteile: korrosionsgeschützt nach DIN 18363, verzinkte Oberflächen DIN 18363, nach der Ausführung nicht zugängliche Anlagenteile: korrosionsgeschützt nach DIN 18363, verzinkte Oberflächen DIN 18363. Die Oberflächen sind vor dem Grundanstrich entspr. DIN 18363
Nr. 3.2.3.1.1 vorzubehandeln.

AUSFÜHRUNGSHINWEISE
Unterlagen vom Auftraggeber
Der Auftragnehmer erhält als Grundlage für die Erbringung seiner Leistungen folgende Unterlagen:
- Ausführungszeichnungen Maßstab 1:50
- Schaltschemen
- Berechnungsunterlagen
Diese Unterlagen sind vom Auftragnehmer entspr. DIN 18382 Nr. 3.1.3 und 3.1.4. zu prüfen.

Anzufertigende Unterlagen
Als Grundlage für die Ausführung hat der Auftragnehmer vor Beginn der Montagearbeiten alle Angaben zu machen, die für den reibungslosen Einbau und ordnungsgemäßen Betrieb der Anlage erforderlich sind. Dazu gehört die Erbringung und Abstimmung (mit dem Auftraggeber) der für die Ausführung erforderlichen Montage- und Werkstattplanung auf Grundlage der übergebenen Unterlagen und Berechnungen. Dazu sind anzufertigen und während der Bauphase fortzuschreiben:
- Montagepläne, auch Fließ-, Strang- und Schaltschematas
- Regelschemata mit Angabe der Leistungen, Soll-Werte, Funktionsdarstellung der
  Wirkungsweise der Steuerung und Regelung
- Werkpläne und Werkstattzeichnungen
- Stromlaufpläne, insbesondere Installationspläne mit Verteilerplätzen und
  Stromkreiszeichnungen, Schalt- und Anschlusspläne, Klemmpläne für alle Klemmleisten
- Aufbau- und Ansichtszeichnungen der Konstruktion von Schaltanlagen,  Verteilungen,
  Steuertafeln und Geräten einschl. dem zugehörigen Aufstellplan
- Fundamentpläne
Die genannten Unterlagen müssen mit den anderen Gewerken koordiniert werden und sind vor Beginn der Ausführung dem Auftraggeber zur Einsicht, Prüfung und Freigabe vorzulegen, gefaltet auf DIN A 4.

Bestandsunterlagen
Die Dokumentationsunterlagen sind vom Auftragnehmer zu erstellen und vor der Abnahme in 3-facher Ausfertigung vorzulegen. Anhand der Unterlagen muss auch nicht fachkundig geschultem Personal die korrekte Bedienung und Wartung der Anlagen ermöglicht werden.
Äußere Form:
- Ordner DIN A4, Stehsammler für Zeichnungen >DIN A3 Inhalt:
    - Deckblatt mit den Projektdaten, Namen und Anschriften der Projektbeteiligten
    - Inhaltsübersicht
    - kompletter Satz aller Ausführungszeichnungen mit maßstäblich eingetragenen
  Änderungen
    - Übersichts- und Strangschemata
    - elektrischer Übersichtsschaltplan und Anschlussplan nach DIN EN
  61082-1 und DIN EN 61082-3 "Dokumente der Elektrotechnik"
    - Bedienungsanweisungen
    - Gerätebeschreibungen, Diagramme und Kennlinien mit eingetragenen
  Betriebspunkten
    - Anlagen- und Funktionsbeschreibungen mit Hinweisen für eine sichere
  und wirtschaftliche Betriebsweise
    - Stromlauf- und Klemmenanschlusspläne, zusätzlich ein Satz je
  Schaltschrank- Planfach
    - detaillierte Wartungslisten, Ersatzteillisten, Revisions- u.  Schmierpläne
    - Kopien vorgeschriebener Prüfbescheinigungen, Zulassungsbescheide und
  Abnahmeprotokolle
    - Mess- und Einregulierungsprotokolle
    - Spül- und Dichtheitsprüfprotokolle
    - Protokoll über die Einweisung des Wartungs- und Dienstpersonals.

Bestandsunterlagen auf Datenträgern
Zusätzlich sind alle aktualisierten Dokumentationsunterlagen auf  Datenträger in 1 -facher Ausführung dem Auftraggeber zum Zeitpunkt der  Abnahme zu übergeben. Bei der Datenstrukturierung ist folgende CAD-Organisationsstruktur zu berücksichtigen:
- Textdokumente, Tabellen, Berechnungsergebnisse und Bilder sind in
  Office- Datenformaten abzulegen
- CAD- Daten in DXF/DWG- Format

Der Aufbau von Technikzentralen, die Leitungsführungen, gemeinsame Nutzung von Installationsräumen wie Schächte, Durchbrüche, Schlitze,  ist auf Grundlage der vorgegebenen Ausführungspläne mit den Auftragnehmern der anderen Gewerke, insbesondere Heizung, Lüftung und Elektroinstallation abzustimmen. Diese Abstimmung ist vor dem Beginn der einzelnen Montageschritte durchzuführen.

Hinweise zu den Demontagearbeiten
Die Demontagearbeiten beinhalten sämtliche Form- und Verbindungsstücke,  Befestigungs- und Stützkonstruktionen. Vor der Entsorgung sind funktionstüchtige Teile mit dem Auftraggeber zu begutachten und ggf. zu übergeben.

Hinweise zur Schalldämmung
Sofern im Leistungsverzeichnis oder den dazugehörigen Vergabeunterlagen keine höheren Anforderungen gestellt werden, sind die schalltechnischen Anforderungen der DIN-Vorschriften, VDI-Richtlinien und behördlichen Auflagen einzuhalten.

Luftschalldämmung:
Es muss sichergestellt werden, dass die vorhandenen Schalldämmmaße für  Wände, Fußböden und Decken durch die Installationen und Einbauteile des AN nicht gemindert werden.

Körperschalldämmung:
Die technischen Standards zur Verhinderung von Körperschall sind bei allen in Betracht kommenden Bauteilen einzuhalten. Insbesondere bei  Kanal- und Rohrdurchführungen und Befestigungen mit dem Bauwerk sind  geeignete Schallschutzmaßnahmen zu realisieren.

Hinweise zu Luftleitungen und Zubehör
Die Verbindung der Luftleitungen muss entsprechend den jeweiligen Anforderungen luftdicht und stabil sein. Die Luftleitungen sind in regelmäßigen Abständen zu kennzeichnen (Angabe der Luftrichtung sowie Bezeichnung Außen-, Fort-, Zu-, Abluft). Die Lage von Einbauteilen in Luftleitungen, die für Inspektion und Wartungsarbeiten zugänglich sein müssen, muss erkennbar sein, erforderlichenfalls durch Schilder.

Bei Montageunterbrechungen sind zum Schutz vor Verschmutzungen die Kanalöffnungen mit Blech zu verschließen. Wand- und Deckendurchführungen (ohne Brandschutzanforderungen) sind mit Mineralfasermatten zu umwickeln. Bei einer abgestimmten, genehmigten Montageplanung sind alle Änderungen in der Leitungsführung vor der Ausführung mit dem Auftraggeber abzustimmen.

Wärmedämmarbeiten, die nach der Montage von Bauteilen nicht mehr oder nur unter erschwerten Bedingungen ausgeführt werden können, sind vom Auftragnehmer vor diesen Montagen gegen Vergütung entspr. Pos. durchzuführen. Die Montage von Antrieben, Schaltern und Geräten hat so zu erfolgen, dass nach Abschluss der Arbeiten jederzeit ein einwandfreier Zugang und die Bedienbarkeit gegeben sind. Verschleißbauteile müssen im Rahmen von Wartungsarbeiten jederzeit auswechselbar sein.

Schnittstellen zu Fremdgewerken
Schnittstellen zu Fremdgewerken sind mit dem betroffenen Auftragnehmern rechtzeitig abzustimmen. Folgende Punkte sind zu berücksichtigen:

- Die Leistungswerte der anzuschließen- den Geräte, Dimensionierung der Anschlüsse und die  genaue Lage sind nach der Abstimmung in die entsprechenden Montage- und Ausführungszeichnungen aufzunehmen.
- Stellorgane der Regelstrecken von Raumlufttechnischen Anlagen, die in Gewerke eingebaut werden, die nicht zum Auftragsumfang des  Auftragnehmers gehören, sind vom Auftragnehmer zu bemessen und zu liefern. Die Bemessung der Stellorgane der Regelstrecken ist vom Auftragnehmer mit dem betreffenden Gewerk abzustimmen.

Kabelverlegungen für Technikgewerke
Leistungen zur Verlegung der Kabel zwischen den Schaltschränken, den elektrischen Verbrauchern, externen Schalt-, Regel- und Steuergeräten der Klima- und Lüftungsanlagen gehören, sofern nicht anders beschrieben, zum Leistungsumfang der ausführenden Elektrofirma. Der Anschluss der Geräte erfolgt im Regelfall durch die Gerätelieferfirma.  Dazu gehören das Absetzen, Einführen und Anklemmen der herangeführten Kabel an Schaltschrank und externe Geräte.

Hinweise zu Befestigungen
Befestigungen und Aufhängungen sind ausschließlich durch Bohren und unter Verwendung von baurechtlich bzw. bauaufsichtlich zugelassenen, für den Verwendungszweck geeigneten Dübel auszuführen. Die Verwendung von Schussapparaten für Befestigungen ist untersagt. Bohr- und
Dübelarbeiten an sichtbar bleibenden Wand- und Deckenflächen sind sorgfältig auszuführen, sodass keine Beschädigung der Bauelemente auftritt. Dübelbefestigungen an gefliesten Flächen sind zusätzlich mit Reaktionsharz abzudichten.

NEBENLEISTUNGEN
Ergänzend zu den in VOB/C DIN 18382 genannten Leistungen gelten als Nebenleistungen:
Prüfen der übergebenen Pläne auf richtige Anordnung von Durchbrüchen,  Aussparungen, Befestigungen und Unterkonstruktionen.
Vollständiges Entfernen von Verpackungsfolien und Etiketten an montierten Bauteilen vor der Übergabe. Anzeichnen von Durchbrüchen sowie sonstige Angaben für bauseitige Leistungen. Stemm- und Bohrarbeiten für die Befestigung von Halterungen, Konsolen und sonstigen Befestigungskonstruktionen. Schlagen oder Nachschlagen kleinerer Wanddurchbrüche und Schlitze, Bohren von Durchführungen vereinzelter Anschlüsse. Schallschutzmaßnahmen im Rahmen der Vorbemerkungen, sofern diese nicht  separat im Leistungsverzeichnis beschrieben werden.
Reinigen, Ausblasen bzw. Aussaugen von Bauteilen, wie Kanäle, Kabelrinnen oder Verteiler, vor der Inbetriebnahme und Abnahme bzw. Übergabe.

*Hinweis: 6. Allgemeine Erläuterungen zur EDV-Anlage*
Das nachfolgende Leistungsverzeichnis wurde mit Hilfe einer EDV-Anlage erstellt. Durch diese Art der Bearbeitung ist folgendes zu beachten:

1.  Bei Positionen mit dem Eintrag 'nur Einh.-Pr.' in der Spalte Gesamtbetrag wird nur der Einheitspreis gefordert.

2.  Der Bieter hat die Möglichkeit gleichwertige Fabrikate anzubieten. Dies ist jedoch nur  möglich mit den genauen Angaben:

  Fabrikationsangaben
  Artikelbezeichnungen
  Technische Daten

3. Die hinter den Massen aufgeführten Kürzel bedeuten:

  Stck bzw. St  =  Stück
  m  =  Meter
  m2  =  Quadratmeter
  m3  =  Kubikmeter
  kg  =  Kilogramm
  Std bzw. h  =  Stunden

#### 2.1 Automationstationen

*Hinweis: Hinweis SPS*
In der Liegenschaft ist eine SPS der Firma Siemens mit einer Leitstelle vorhanden. Dieses Fabrikat ermöglicht die Integration und Aufschaltung der nachfolgend aufgeführten Regeleinrichtung in die vorhandene Liegenschaft und deren vorhandenen Automation.

Alternative Hersteller sind nicht zulässig. Besonderer Wert wird gelegt auf eine Vor-Ort- Bedienung an den Unterstationen mit menügeführter Klartextadressierung und Anwahl für alle Datenpunkte. Technische Adressierungen sind nicht zulässig. Die Bedieneroberfläche, Texte und Menüs sind in deutscher Sprache auszuführen. Die angebotene Anwendersoftware und graphische Bedieneroberfläche muß auf einem Standard- Betriebssystem arbeiten.

Der wahlfreie Zugriff auf alle Datenpunkte muß busweise von jedem Informationsschwerpunkt aus möglich sein.

**2.1.20 Industrial Ethernet Switch**
Industrial Ethernet Switch
Hersteller/Typ Siemens/ SCALANCE XB005

unmanaged Industrial Ethernet Switch für 10/100 Mbit/s;
zum Aufbau von kleinen Stern- und Linienstrukturen; LED-Diagnose, IP20,  AC/DC 24V Spannungsversorgung,
mit 5x 10/100 Mbit/s Twisted Pair Ports mit RJ45-Buchsen
Menge: 1,000 St

**2.1.30 Profilschiene 482,6 mm**
Profilschiene 482,6 mm
Hersteller/Typ Siemens/ SIMATIC S7-1500

Profilschiene 482,6 mm (ca. 19 inch); inkl. Erdungsschraube,
integrierte Hutprofilschiene zum Montieren von Kleinmaterial
wie z.B. Klemmen, Sicherungs- Automaten und Relais
Menge: 1,000 St

**2.1.40 Systemstromversorgung**
Systemstromversorgung
Hersteller/Typ Siemens/ SIMATIC S7-1500

SIMATIC S7-1500, Systemstromversorgung PS 60W 24/48/60V DC,  versorgt den Rückwandbus der S7-1500 mit Betriebsspannung
Menge: 1,000 St

**2.1.50 Standard modulare CPU für mittlere Appl.**
Standard modulare CPU
Hersteller/Typ:
Siemens/CPU 1513-1 PN (6ES7513-1AM03-0AB0)

für mittlere Appl., 600K-Anw.,Bit.Perf.:25ns

Einsatzgebiete/Anwendungen
Für Anwendungen im mittleren Leistungsbereich mit mittleren Mengengerüsten, integrierten Motion-Control Funktionalitäten und Schnittstellen für dezentrale Peripherie

Systemmerkmale
Programmierbar entsprechend IEC 61131 Norm
Konsistente Datenhaltung der Anwendersoftware und Dokumentation auf der CPU
Automatisches Melden von Systemereignissen und Anzeige am Display, im Webserver, im Engineering und auf dem HMI System
Automatisches netzwerkunabhaengiges Routing über PROFINET/PROFIBUS
Integrierter Webserver mit Standard- und anwenderdefinierten Webseiten, inklusive Traceanzeige
Integrierte Kommunikationsdienste (OPC UA Data Access, PROFINET IO, TCP/IP, UDP, ISO on TCP, SNMP, DCP, LLDP, MODBUS TCP)
Taktsynchroner Betrieb am Bussystem
Dezentrale Peripherie mit CPU Funktionalitaet als unterlagerter Master/Controller
Zugriff von zwei CPUs auf gleiche dezentrale Peripherie (Shared Device) Display zur Klartextanzeige, Diagnosemeldung und Grundeinstellungen, mehrsprachig
Integrierte Securityfunktionen wie Know How-, Kopier- sowie Zugriffsschutz
Unterstützung von Drehzahl-/Positionierachsen sowie externen Encodern, lagegenauer Getriebegleichlauf zwischen Achsen
Die Motion Control Funktionen der CPU können die Zähler als Positionsistwert und die Analogausgänge als Drehzahlsollwertausgang verwenden.
Daneben bietet die CPU umfangreiche Regelungsfunktionalitäten über einfach konfigurierbare Bausteine an sowie die Möglichkeit Antriebe über standardisierte PLC-open-Bausteine anzubinden
Trace-Funktionen für alle CPU-Variablen, sowohl zur Diagnose in Echtzeit als auch für sporadische Fehlererkennung, Speicherung von bis zu 1000 Traces auf der Memory Card

Speicher
integrierter Arbeitsspeicher Code:  600 kByte
integrierter Arbeitsspeicher Daten:  2500 kByte
Ladespeicher:  32 GByte
Anzahl Zeiten:  2048
Anzahl Zaehler:  2048
Anzahl Merker:  16 kByte
Remanenter Speicher/ mit Puffer-PS:  128/1500 kByte

Bearbeitungszeiten
Für Bit-Operationen:  0,04 µs
Für Word-Operationen:  0,048 µs
Für Festpunktarithmetik:  0,064 µs
Für Gleitpunktarithmetik:  0,256 µs

Eingänge/Ausgänge
Eingänge/Ausgänge, modular erweiterbar:  ja
Peripherieadressbereich Eingänge:  32 kByte
Peripherieadressbereich Ausgänge:  32 kByte

Schnittstellen / Interfaces
PROFINET IO IRT (RJ 45); Integrierter PROFINET Switch

Integrierte Funktionen
Pufferzeit:  6 Wochen
PID Regler; Echtzeituhr; Know-How Schutz; Zugriffsschutz; IO-Trace; Positionierachse; Drehzahlachsen; Externe Geber

Funktionen erweiterbar über Module
Zähler; SSI; Serielles Interface: Freeport, 3964R, USS; Serielles Interface: Modbus RTU Slave/Master; VPN, Firewall; IPv6, MAC Filter, GBIT Ethernet; Oversampling; PWM (Pulsweitenmodulation)

Versorgungsspannung
Nennwert:  24V DC

Display
Auflösung:  128 x 120 Pixel
Bedienung; Diagnoseinformation; IP Adressänderung; Benutzersprache wählbar; Ziehen und Stecken in Betrieb; Passwortschutz

Abmessungen
Breite:  35 mm
Höhe:  147 mm
Tiefe:  129 mm

Umgebungsbedingungen
Temperaturbereich:  -25°C bis +60°C
Aufstellhöhe:  bis 5000 m

Zulassungen
CE; cULus; RCM (C-TICK); cFMus; GL; ABS; BV; DNV; LRS; Class NK; ATEX; EN 61000-6-4; CCC EX; EN 60068-2-1/-2/-6/-13/-14/-27/-30/-31/-42/-43/-78; EN 61131-2
Menge: 1,000 St

**2.1.60 Digitalausgabemodul**
Digitalausgabemodul
Hersteller/Typ:
Siemens/ 6ES7522-1BH10-0AA0

Digitalausgabemodul, DQ16xDC 24V/0,5A BA, 16 Kanäle in Gruppen zu 8, 4A pro Gruppe; Baugruppe unterstützt das sicherheitsgerichtete Abschalten von Lastgruppen bis zu SILCL2 gemäß EN 62061:2005 + A2:2015, und Category 3 / PL d gemäß EN ISO 13849-1:2015.
inkl. Frontstecker Push-In
Menge: 1,000 St

**2.1.70 Koppelrelais**
Koppelrelais
Hersteller/Typ: Siemens/ 3RQ3
Zuverlässiges Koppeln von Signalen mit zwangsgeführten Kontakten, auch für Safetyanwendungen bis zu SIL 3 / PL e:
- Galvanische Trennung
- Spannungsumsetzung von DC 24 V auf AC 230 V
- Verstärkung leistungsschwacher Signale
- Allgemeine Relaissteuerungen
- Überspannungs- und EMV-Schutz von Steuerungen
Menge: 16,000 St

**2.1.80 16 Digitale Relais-Ausgänge für 24VDC..230VAC/2A - Standard**
16 Digitale Relais-Ausgänge
Hersteller/Typ Siemens/ DQ 16x230VAC/2AST
Relais 6ES7522-5HH00-0AB0

für 24VDC..230VAC/2A - Standard

Einsatzgebiete/Anwendungen
Modulares digitales Ausgabemodul in Schutzart IP20 zum Einbau im Schaltschrank zur exakten Anpassung an die Automatisierungsaufgabe.
Geeignet für den Anschluss von Magnetventilen, Gleichstromschützen, Meldeleuchten mit 24V DC bis 120V DC und 24V AC bis 230V AC

Systemmerkmale
Versorgungsspannung 20,4 ? 28,8 V DC
Nennspannung 24V DC
Verpolschutz gegen Zerstörung
Austauschbarer Frontstecker zur freien Wahl der Verdrahtungstechnik (Schraube / Push-In)
Push-In Klemmen zur werkzeuglosen Verdrahtung
Vorverdrahtungsstellung für Frontstecker zur
  einfacheren Verdrahtung
Stehende Verdrahtung
Geeignet für massive Leitungen mit Leitungsquerschnitten von 0,25 bis 1,5 mm²
Geeignet für flexible Leitungen mit Leitungsquerschnitten von 0,25 bis 1,5 mm² mit Aderendhülse
Geeignet für flexible Leitungen mit Leitungsquerschnitten von 0,25 bis 1,5 mm² ohne Aderendhülse

Beschriftbare Front-Tür mit Beschriftungsstreifen
Unterstützt Identifikationsdaten I&M 0 bis 3
Umparametrierbar im laufenden Betrieb
Statusanzeige mit LED für Signalzustand jedes Kanals
Diagnoseanzeige via LED am Gerät
Unterstützt Diagnosealarme
Potentialtrennung zwischen den Kanälen in Gruppen zu 2

Diagnosen
Gruppenweise parametrierbar:
  Fehlende Versorgungsspannung L+
  Parametrierfehler

Funktionen
Parametrierbarer Ersatzwert bei STOP der CPU
Lesender Zugriff auf Ausgänge durch mehrere Controller (MSO)

Techn. Daten
Ausgänge P- und M-schaltend
Schaltvermögen der Ausgänge:
  ohmsche Last: 2A
  Lampenlast: 50W
Summenstrom der Ausgänge:
  je Kanal: 2A
  je Modul: 32A

Temperaturbereich Standard Komponente:
Waagerechter Einbau:  von 0 bis 60 Grad C
Senkrechter Einbau:  von 0 bis 40 Grad C

Maximale Leitungslänge:
Geschirmt:  1000m
Ungeschirmt:  600m
Menge: 1,000 St

**2.1.90 8 analoge Ausgänge für Strom- und Spannungsausgabe**
8 analoge Ausgänge
Hersteller/Typ Siemens / AQ 8xU/I HS 6ES7532-5HF00-0AB0

für Strom- und Spannungsausgabe - High Speed

Einsatzgebiete/Anwendungen
Modulares analoges Ausgabemodul in Schutzart IP20 zum Einbau im Schaltschrank zur zeitlich hochauflösenden Ausgabe von Strom- und Spannungs-Werten an Aktoren zur exakten Anpassung an die Automatisierungsaufgabe.

Wertbereiche:
  Ausgangsbereiche für Stromausgabe:
  ± 20 mA
  0 bis 20 mA
  4 bis 20 mA
  Ausgangsbereiche für Spannungsausgabe:
  ± 10 V
  0 bis 10 V
  1 bis 5 V

Systemmerkmale
Versorgungsspannung 20,4 ? 28,8 V DC
Nennwert 24V DC
Verpolschutz gegen Zerstörung
Austauschbarer Frontstecker zur freien Wahl der Verdrahtungstechnik (Schraube / Push-In)
Push-In Klemmen zur werkzeuglosen Verdrahtung
Schirmklemme Werkzeuglos montierbar
Vorverdrahtungsstellung für Frontstecker zur
  einfacheren Verdrahtung
Stehende Verdrahtung
Geeignet für massive Leitungen mit Leitungsquerschnitten von 0,25 bis 1,5 mm²
Geeignet für flexible Leitungen mit Leitungsquerschnitten von 0,25 bis 1,5 mm² mit Aderendhülse
Geeignet für flexible Leitungen mit Leitungsquerschnitten von 0,25 bis 1,5 mm² ohne Aderendhülse

Beschriftbare Front-Tür mit Beschriftungsstreifen
Unterstützt Identifikationsdaten I&M 0 bis 3
Umparametrierbar im laufenden Betrieb
Kalibrierbar im laufenden Betrieb
Statusanzeige mit LED für Signalzustand jedes Kanals
Diagnoseanzeige via LED am Gerät
Ausgabeart/-bereich kanalweise parametrierbar
Auflösung: 16 Bit
Max. Grundfehlergrenze: 0,3%
Signal-Wandlungszeit (pro Kanal): 50µs
Unterstützt Taktsynchronität ab 250µs
Unterstützt Oversampling

Diagnosen
Kanalweise parametrierbar
  Fehlende Lastspannung L+
  Kurzschluss nach M
  Drahtbruch (Strom)
  Kurzschluss (Spannung)
  Überlauf
  Unterlauf

Funktionen
Parametrierbarer Ersatzwert bei STOP der CPU
Lesender Zugriff auf Ausgänge durch mehrere Controller (MSO)
Schnelle, taktsynchrone & äquidistante Ausgabe von
Werten (Oversampling)

Techn. Daten
Temperaturbereich Standard Komponente:
Waagerechter Einbau:  von 0 bis 60 Grad C
Senkrechter Einbau:  von 0 bis 40 Grad C

Maximale Leitungslänge:
Geschirmt Strom:  200m
Geschirmt Spannung:  200m

Siemens / AQ 8xU/I HS
6ES7532-5HF00-0AB0
Menge: 2,000 St

**2.1.100 32 Digitale Eingänge für 24V DC - High Feature**
32 Digitale Eingänge für 24V DC

Hersteller/Typ Siemens / DI 32x24VDC HF
6ES7521-1BL00-0AB0

Einsatzgebiete/Anwendungen
Modulares digitales Eingabemodul in Schutzart IP20 zum
Einbau im Schaltschrank zur exakten Anpassung an die Automatisierungsaufgabe. Eingangskennlinie nach IEC 61131, Typ 3, geeignet für den Anschluss von Schaltern und 2-/3-  und 4- Draht Sensoren und Zählfunktionalität

Systemmerkmale
Versorgungsspannung 20,4 ? 28,8 V DC
Nennwert 24V DC
Verpolschutz gegen Zerstörung
Austauschbarer Frontstecker zur freien Wahl
der Verdrahtungstechnik (Schraube / Push-In)
Push-In Klemmen zur werkzeuglosen Verdrahtung
Vorverdrahtungsstellung für Frontstecker zur
  einfacheren Verdrahtung
Stehende Verdrahtung
Geeignet für massive Leitungen mit Leitungsquerschnitten von 0,25 bis 1,5 mm²
Geeignet für flexible Leitungen mit Leitungsquerschnitten von 0,25 bis 1,5 mm² mit Aderendhülse
Geeignet für flexible Leitungen mit Leitungsquerschnitten von 0,25 bis 1,5 mm² ohne Aderendhülse

Beschriftbare Front-Tür mit Beschriftungsstreifen
Unterstützt Identifikationsdaten I&M 0 bis 3
Umparametrierbar im laufenden Betrieb
Statusanzeige mit LED für Signalzustand jedes Kanals
Diagnoseanzeige jedes Kanals via LED am Gerät
Unterstützt Taktsynchronität ab 250µs
Eingangsverzögerung kanalweise parametrierbar: 0,05 ms bis 20 ms
Potentialtrennung zwischen den Kanälen in Gruppen zu 16

Diagnosen
Kanalweise parametrierbar:
  Fehlende Versorgungsspannung L+
  Drahtbruch
  Parametrierfehler
  Prozessalarm verloren

Funktionen
Zugriff auf Eingänge durch mehrere Controller (MSI)
Parametrierbare Zählfunktion

Techn. Daten
Zulässige Eingangsspannung:  -30 bis 30V DC

Temperaturbereich Standard Komponente:
Waagerechter Einbau:  von 0 bis 60 Grad C
Senkrechter Einbau:  von 0 bis 40 Grad C

Maximale Leitungslänge:
Geschirmt:  1000m
Ungeschirmt:  600m
Menge: 1,000 St

**2.1.110 Analogeingabemodul, AI 8xU/I/R/RTD BA**
Analogeingabemodul,
Hersteller/Typ Siemens / AI 8xU/I/R/RTD BA
6ES7531-7QF00-0AB0

Analogeingabemodul, AI 8xU/I/R/RTD BA, 16 Bit Auflösung,
Genauigkeit 0,5%, 8 Kanäle in Gruppen zu 8, Gleichtaktspannung DC 4 V,
Diagnose, Prozessalarme; Lieferung inklusive Einspeiseelement,
Schirmbügel und Schirmklemme
Menge: 6,000 St

**2.1.120 Memory Card 256MB**
Memory Card
Hersteller/Typ Siemens / Memory Card 256MB
6ES7954-8LL04-0AA0

für S7-1x00 CPU, 3, 3V Flash, 256 MByte
Menge: 1,000 St

**2.1.130 Frontstecker in Push-In Technik, 40-polig**
Frontstecker in Push-In Technik
Hersteller/Typ Siemens / Frontstecker Push-in (35mm BGR.)
6ES7592-1BM00-0XB0

40-polig, für 35mm Breite Baugruppen
inkl. 4 Potentialbrücken und Kabelbinder
Menge: 10,000 St

**2.1.140 Industrial Ethernet TP Cord**
Industrial Ethernet TP Cord
RJ45/RJ45, CAT 6A,
TP Leitung 4x2, konfektioniert mit 2 RJ45 Steckern,
Länge 2m
Menge: 2,000 St

**2.1.150 Mini Tower PC mit WinCC Client**
Mini Tower PC
Hersteller/Typ

'............................................................................'
(angebotenes Fabrikat)

-  Intel® Core™ i3-10105 der 10. Generation
  (4 Cores, 6 MB Cache, 3,7 GHz bis 4,4 GHz, 65 W)
-  Windows 10 Pro (64 Bit), Deutsch
-  Intel® Grafikkarte
-  8 GB, 1 x 8 GB, DDR4-Arbeitsspeicher
-  M.2-PCIe-NVMe-Solid-State-Festplatte, 256GB,
  Klasse 35
-  SIMATIC WinCC Client für Runtime Prof V21 Runtime-  Software im TIA-Portal, Einzellizenz, SW und  Dokumentation auf DVD, Lizenzschlüssel auf USB-  Stick
Menge: 1,000 St

**2.1.160 Flat Panel 15" Touch Schaltschrankeinbau**
Flat Panel 15" Touch Schaltschrankeinbau
Hersteller/ Typ SIMATIC Flat Panel 15" Touch

15" Display (16:10), Touch, Standard bis 5m, 1280x 800 Pixel, für DC 24V, Display-Port/DVI Schnittstelle inkl. DVI/USB-Kabel 1,8m
Menge: 1,000 St

**2.1.170 Comfort Panel, Touchbedienung**
Comfort Panel, Touchbedienung
Hersteller/ Typ SIMATIC/ 6AV2128-3QB06-0AX1

HMI MTP1500 Uniied Comfort Panel, Touchbedienung
15" Widescreen-TFT-Display, 16 MIO Farben, PROFINET
Schnittstelle, MPI/PROFIBUS-DP Schnittstelle,
24MByte Projektierungsspeicher, WEC 2013,
SIMATIC WinCC Client für Runtime Prof V21 Runtime-Software im TIA-Portal, Einzellizenz, SW und Dokumentation auf DVD, Lizenzschlüssel auf USB-Stick
Menge: 1,000 St

#### 2.2 Feldgeräte

**2.2.10 Witterungsfühler, Pt 1000**
Witterungsfühler, Pt 1000
Hersteller/ Typ Siemens/ QAC2012

Witterungsfühler, Pt 1000
Meßbereich -50...+70 GradC
Schutzart: IP54
Menge: 1,000 St

**2.2.20 Tauchtemp.fühler PT1000 ohne Schutzrohr**
Tauchtemp.fühler PT1000 ohne Schutzrohr
Hersteller/ Typ Siemens/ QAE2112.015

Pt1000, 150 mm m. Klammer für Schutzrohr
Meßwiderstand Pt 1000
Gehäuse aus Polycarbonat
Meßbereich: -30...+130 GradC
Zul. Umgebungstemperaturbereich
am Anschlußkopf: -40...+70 GradC
Schutzart: IP42
Menge: 26,000 St

**2.2.30 Schutzrohr PN10**
Schutzrohr PN10
MsCuZn vernickelt, LW 7, G1/2", L=150 mm
Menge: 26,000 St

**2.2.40 Kabeltemperaturfühler**
Kabeltemperaturfühler
Hersteller/ Typ Siemens/ QAP2012.150

Pt1000, 1500 mm
Meßwiderstand Pt 1000
1,5m Anschlußkabel
Meßbereich: -30 bis +130 Grad C.
Schutzart: IP65
Material: nicht rostender Stahl
Menge: 6,000 St

**2.2.50 Schutzrohr PN16 450 mm**
Schutzrohr PN16
Edelst. (St)1.4571, LW 7, G1/2", L=450mm
Menge: 4,000 St

**2.2.60 Schutzrohr PN16 280 mm**
Schutzrohr PN16
Edelst. (St)1.4571, LW 7, G1/2", L=280mm
Menge: 2,000 St

**2.2.70 DREIWEGE-UMSCHALTVENTIL DN 100, GEFLANSCHT**
DREIWEGE-UMSCHALTVENTIL DN 100, GEFLANSCHT
Hersteller/Typ

'............................................................................'
(angebotenes Fabrikat)
einschl. Gegenflanschen, Schrauben und Dichtungen
Medium  Wasser
Werkstoff  Ventilkörper: Grauguss GG25,
Innengarnitur:  Niro
Aktion zum Öffnen  Ventilst. niederdrücken
Stat. Druck  PN16
Rohranschluss  Flansche (ISO7005)
Ventil-Typ  Umschaltventil
Nennweite  DN 100
Menge: 1,000 St

**2.2.80 MISCHERANTRIEB MIT 3-PKT.-ANSTEUERUNG**
MISCHERANTRIEB MIT 3-PKT.-ANSTEUERUNG
Hersteller/Typ

'............................................................................'
(angebotenes Fabrikat)
einschl. Gegenflanschen, Schrauben und Dichtungen
mit reversierbarem Lauf, mit DreipunktAnsteueung. Der
Antrieb hat eine Handverstellmöglichkeit zur manuellen
Mischereinstellung.
In den Endlagen erfolgt die Motorabschaltung durch
Endlagenschalter.
Laufzeit:  3,5 min /90°
Drehwinkel:  90°
Drehmoment:  40 Nm
Medientemp.:  2...130°C
Umgebungstemp.:  0...60°C
Anschluss:  230 V 3,5 VA
Schutzart:  IP54
Menge: 1,000 St

**2.2.90 DREIWEGE-MISCHVENTIL DN 65, PN16 Kvs 63 GEFLANSCHT**
DREIWEGE-MISCHVENTIL PN16 Kvs 16 GEFLANSCHT
Hersteller/Typ

'............................................................................'
(angebotenes Fabrikat)
einschl. Gegenflanschen, Schrauben und Dichtungen
in Verbindung mit einem pneumatischen oder elektrischen
Antrieb vorwiegend für die Regelung von Warm- oder
Kaltwasser in Heizungs-, Kühl- und Klimaanlagen
einsetzbar.
Stellventil wird vom Gewerk Heizung montiert. Flansche,
Dichtungen und Schrauben sind im Gewerk Heizung
enthalten.
Ventilkörper:  Grauguß GG25
Ventilgarnitur:  Niro
Ventil-Kennlinie:  A_AB gleichproz.
  B_AB linear
2/3/4/6-Wege-Ventil:  3
Flansch(F)/Gewinde(G):  F
Druckstufe [bar]:  16
Kvs-Wert [m3/h]:  63
Nennweite [mm]:  65
HUB:  20 mm
Medientemp.:  2...170°C
Menge: 1,000 St

**2.2.100 DREIWEGE-MISCHVENTIL DN 50, PN16 Kvs 40 GEFLANSCHT**
DREIWEGE-MISCHVENTIL DN 50, PN16 Kvs 40 GEFLANSCHT
Hersteller/Typ

'............................................................................'
(angebotenes Fabrikat)
einschl. Gegenflanschen, Schrauben und Dichtunge,
wie vor, jedoch
Kvs-Wert [m3/h]:  40
Nennweite [mm]:  50
Menge: 1,000 St

**2.2.110 DREIWEGE-MISCHVENTIL DN 32, PN16 Kvs 16 GEFLANSCHT**
DREIWEGE-MISCHVENTIL DN 32, PN16 Kvs 16 GEFLANSCHT
Hersteller/Typ

'............................................................................'
(angebotenes Fabrikat)
einschl. Gegenflanschen, Schrauben und Dichtunge,
wie vor, jedoch
Kvs-Wert [m3/h]:  16
Nennweite [mm]:  32
Menge: 1,000 St

**2.2.120 DREIWEGE-MISCHVENTIL DN 25, PN16 Kvs 10 GEFLANSCHT**
DREIWEGE-MISCHVENTIL DN 25, PN16 Kvs 10 GEFLANSCHT
Hersteller/Typ

'............................................................................'
(angebotenes Fabrikat)
einschl. Gegenflanschen, Schrauben und Dichtunge,
wie vor, jedoch
Kvs-Wert [m3/h]:  10
Nennweite [mm]:  25
Menge: 5,000 St

**2.2.130 DREIWEGE-MISCHVENTIL DN 20, PN16 Kvs 6,3 GEFLANSCHT**
DREIWEGE-MISCHVENTIL DN 20,  PN16 Kvs 6,3 GEFLANSCHT
Hersteller/Typ

'............................................................................'
(angebotenes Fabrikat)
einschl. Gegenflanschen, Schrauben und Dichtunge,
wie vor, jedoch
Kvs-Wert [m3/h]:  6,3
Nennweite [mm]:  20
Menge: 1,000 St

**2.2.140 ELEKTR. VENTILSTELLANTRIEB 800N HUB20**
ELEKTR. VENTILSTELLANTRIEB 800N HUB20
Hersteller/Typ

'............................................................................'
(angebotenes Fabrikat)
Ventilantrieb elektromotorisch
AC/DC 24 V, stetiges Stellsignal
Betriebsspannung: AC 24 V +/-20 %
DC 24 V +20/-15 %
Frequenz: 45...65 HZ
Leistungsaufnahme bei 50 Hz: 8 VA/3,75 W
Stellzeit: 30 s
Stellkraft: 800 N
Nennhub: 20 mm
zul. Mediumstemperatur: 150 Grad C
Y-Stellsignal: DC 0...10 V, DC 4...20 mA
Stellungsrückmeldung U: DC 0...10 V
Gehäuseschutzart: IP 54 nach EN 60529
Isolationsschutzklasse: II nach EN 60730
Klimatische Bedingungen
- Betrieb: IEC 60721-3-3, Klasse 3K5
Temperatur -5...55 Grad C
- Transport: IEC 60721-3-2, Klasse 2K3
- Lagerung: IEC 60721-3-1
EMV-Richtlinie: 2004/108/EG
Elektrische Sicherheit: EN 60730-1
Niederspannungsrichtlinie: 2006/95/EG
Menge: 9,000 St

**2.2.150 RINGDROSSELKLAPPE PN16 DN 80**
RINGDROSSELKLAPPE
Hersteller/Typ

'............................................................................'
(angebotenes Fabrikat)
einschl. Gegenflansche, Schrauben und Dichtungen,
als Zwischenbauklappe zum Einbau zwischen Flanschen.
Für AUF-ZU Steuerung mit elektischen Antrieben.
Die Ringdrosselklappe ist hauptsächlich zur
wasserseitigen Abtrennung einzelner Kessel bei
Kesselfolgeschaltungen oder ähnlichen Anwendungen
geeignet.
Sie soll nicht als Stellglied für eine stetige
Regelungen eingesetzt werden.
Geeignet für Heizungswasser; zum Frost und
Korrosionsschutz Antifrogen N-Wassergemisch (max. 50%Gl
Ventil-Typ:  Absperrklappe
Medium:  Wasser
Werkstoff:  Gehäusematerial: GGG40, blau
lackiert Klappenscheibe:  DN25-80
Edelstahl 1.4581,  DN100-200 Gusseisen
GGG40; Beschichtung:  DeltaMagni
Ventilpackung:  EPDM
Anschlagschutz:  Rilsan
Ohne Anschlussflansche.
Flansch(F)/Gewinde(G):  F
Druckstufe [bar]:  16
Kvs-Wert [m3/h]:  377
Nennweite [mm]:  80
Drehwinkel:  90°
Drehmoment:  25Nm
max Druck:  1000kPa
Medientemp.:  -10...120°C
Menge: 1,000 St

**2.2.160 MISCHERANTRIEB MIT 3-PKT.-ANSTEUERUNG**
MISCHERANTRIEB MIT 3-PKT.-ANSTEUERUNG
Hersteller/Typ

'............................................................................'
(angebotenes Fabrikat)
mit reversierbarem Lauf, mit DreipunktAnsteueung. Der
Antrieb hat eine Handverstellmöglichkeit zur manuellen
Mischereinstellung.
In den Endlagen erfolgt die Motorabschaltung durch
Endlagenschalter.
Laufzeit:  3,5 min /90°
Drehwinkel:  90°
Drehmoment:  40 Nm
Medientemp.:  2...130°C
Umgebungstemp.:  0...60°C
Anschluss:  230 V 3,5 VA
Schutzart:  IP54
Menge: 1,000 St

**2.2.170 Ultraschall-Wärmezähler, Qp = 15,0 m3/h mit Impulsmodul**
Ultraschall-Wärmezähler, Qp = 15,0 m3/h, mit Impulsmodul
Hersteller/Typ

'............................................................................'
(angebotenes Fabrikat)
einschl. Gegenflanschen, Schrauben und Dichtungen
Der Wärmezähler misst den Volumenstrom statisch mittels Ultraschallmessprinzip. Der Zähler zeichnet sich durch hohe Messgenauigkeit sowie Verschleissfreiheit und stabiles Langzeitverhalten aus. Der Wärmezähler übermittelt den aktuellen Verbrauchswert, die Monatswerte, den Stichtagswert aber auch Errormeldungen an den zugehörigen Datensammler.
Das Rechenwerk kann mit diversen Fühlern, verschiedenen Spannungsversorgungen und 2 Kommunikationsmodulen bestückt werden.

Technische Daten:
- Messgenauigkeit: MID Klasse 2, EN 1434
- Produktnorm: EN 1434
- Spannungsversorgung: Ohne, siehe Zubehör
- Nenndurchfluss: 15,0 m³/h
- Einbaulänge: 270 mm
- Stichtag: 01.01
- Nenndruck / PN Klasse: PN 25
- Messbereich Temperatur: Verarbeitungseinheit: 0…180 °C,
  Strömungsmessbereich: 5…130 °C
- Temperaturansprechgrenze: Wärme: 0.2 K, Kälte: 0.2 K
- Messelement Temperatur: Pt500
- Fühler: Direct short M10; 1 x 38 mm
- Kabellänge Fühler: 1,5 m
- Anzeige: kWh
- Anschluss: DN 50
- Zählertyp: Wärme
- Montageort: Zählereinbau: Rücklauf

einschl. Impulsmodul
mit 2 Kanälen
Zur Ausgabe von Standard- oder „definierbaren“ Impulsen
Menge: 1,000 St

**2.2.180 Ultraschall-Wärmezähler, Qp = 3,5 m3/h mit Impulsmodul**
Ultraschall-Wärmezähler, Qp = 3,5 m3/h, mit Impulsmodul
Hersteller/Typ

'............................................................................'
(angebotenes Fabrikat)
Der Wärmezähler misst den Volumenstrom statisch mittels Ultraschallmessprinzip. Der Zähler zeichnet sich durch hohe Messgenauigkeit sowie Verschleissfreiheit und stabiles Langzeitverhalten aus. Der Wärmezähler übermittelt den aktuellen Verbrauchswert, die Monatswerte, den Stichtagswert aber auch Errormeldungen an den zugehörigen Datensammler.
Das Rechenwerk kann mit diversen Fühlern, verschiedenen Spannungsversorgungen und 2 Kommunikationsmodulen bestückt werden.

Technische Daten:
- Messgenauigkeit: MID Klasse 2, EN 1434
- Produktnorm: EN 1434
- Spannungsversorgung: Ohne, siehe Zubehör
- Nenndurchfluss: 3,5 m³/h
- Einbaulänge: 260 mm
- Stichtag: 01.01
- Nenndruck / PN Klasse: PN 16
- Messbereich Temperatur: Verarbeitungseinheit: 0…180 °C,
  Strömungsmessbereich: 5…130 °C
- Temperaturansprechgrenze: Wärme: 0.2 K, Kälte: 0.2 K
- Messelement Temperatur: Pt500
- Fühler: Direct short M10; 1 x 38 mm
- Kabellänge Fühler: 1,5 m
- Anzeige: kWh
- Anschlussgewinde: G 1¼"
- Zählertyp: Wärme
- Montageort: Zählereinbau: Rücklauf
- Abmessungen (B x H x T): 143 x 42 x 136 mm

einschl. Einbausatz
Hersteller/Typ Siemens/ WZM-E54

Einbausatz G 1 ¼ '', bestehend aus:
2 x Verschraubung G 1 ¼ " x R 1",
2 x Überwurfmutter G 1 ¼ ",
2 x Flachdichtung G 1 ¼ "

einschl. Impulsmodul
mit 2 Kanälen
Zur Ausgabe von Standard- oder „definierbaren“ Impulsen
Menge: 2,000 St

#### 2.3 Schaltschrank

**2.3.10 Anreihschaltschrank, 800x1800x400mm**
Schaltschrank/ Anreihschrank
Hersteller/Typ

'............................................................................'
(angebotenes Fabrikat)
inkl. Sockel und Seitenteile
Höhe :  1.800 mm
Breite :  800 mm
Tiefe :  400 mm
Sockel:  200 mm
als Einzel- oder Reihengehäuse,
Gehäuse in stabiler Rahmenkonstruktion,
bestehend aus Winkelrahmen, 3 mm Stahlblech, verschweißt und verschraubt,
mit seitlich umlaufender Systemlochung,
4 Transportösen, Bodenblech geteilt.
Schutzart IP 54.
Türen 2 mm Stahlblech, aufliegend, mit
Dichtungsprofilgummi, beidseitigen,
senkrechten Montagelochleisten,leichtgängiger Stangenverschluss mit Doppelbarteinsatz nach DIN 43668, Türanschlag
rechts/links wählbar, Türöffnungswinkel
nach VDI 180 Grad.
Mit Seitenwandpaar zum Abschluss einer
kompletten Schrankeinheit aus 1,5 mm
Stahlblech, Farbe wie Grundschrank.
Oberflächenausführung: Bleche gereinigt,
entfettet, phosphatiert, elektrophorese
tauchgrundiert und mit Kunstharz-Deck-
lack Farbe RAL 7035 Struktur
elektrostatisch lackiert.
Montageplatte 3 mm Stahlblech, allseits
gekantet durch seitliche Lochschienen
tiefenverstellbar, in verzinkter Ausführung.
einschl. aller erforderlichen Klein-, Verbindungs- und
Befestigungsmaterialien
Menge: 2,000 St

**2.3.20 Schaltschrank-Transport und Montage**
Schaltschrank-Transport und betriebsfertige Montage
für vorgenannten Schaltschrank/-schränke und Zubehörteile
(Sockel und Seitenwände)

bestehend aus:
-  Transport bis zur Verwendungsstelle
-  Ausrichten und Befestigen auf dem
  Montagesockel
-  bei Anreihschränken
-  das folgerichtige Aufstellen
-  das mechanische und elektrische
  Verbinden der Transporteinheiten
-  bei Wandschränken
-  das Aufhängen und Ausrichten
Menge: 2,000 St

**2.3.30 Schaltschrank- Entlüftung**
Schaltschrankentlüftung
mit Ventilator, Filter und Austrittsfilter
incl. Schaltschrank-Thermostat 230 V 50H
Menge: 2,000 St

**2.3.40 Schaltplantasche für Schaltschranktür**
Menge: 2,000 St

**2.3.50 LED Schaltschrankbeleuchtung mit Steckdose**
LED Schaltschrankbeleuchtung mit Steckdose
Lichtfarbe weiß, EMV störungsfreie LED Technik, Türendschalter zum Ein- und Ausschalten,
mit Steckdose 16 A, Schutzart IP 20
Menge: 2,000 St

**2.3.60 Schutzkontaktsteckdose 230 V AC, 16 A**
Schutzkontaktsteckdose 230 V AC, 16 A
auf Hutschiene
einschl. aller erforderlichen Klein-, Verbindungs- und
Befestigungsmaterialien
Menge: 2,000 St

**2.3.70 Fehlerstromschutzschalter 1-polig + N, 25A**
Fehlerstromschutzschalter
1-polig + N, 25A
für v.g. Leuchten/Steckdosen
einschl. aller erforderlichen Klein-, Verbindungs- und
Befestigungsmaterialien
Menge: 2,000 St

**2.3.80 Sicherungsabgang 3pol. bis 32A**
Sicherungsabgang 3pol. bis 32A
zum betriebsfertigen Schalten von
Stromkreisen, Charakteristik nach
Erfordernis. Mit thermischen,
verzögerten Überstromauslöser und
Kurzschlußschnellauslöser für
Tragschienenmontage. Mit
Hilfskontakt. Reihenklemmen nach Bedarf.
einschl. aller erforderlichen Klein-, Verbindungs- und
Befestigungsmaterialien
Menge: 2,000 St

**2.3.90 Netzeinspeisung 400 V / 3 x 63 A**
Netzeinspeisung 400 V / 3 x 63 A
Türeinbau, mit Hauptsicherung
bestehend aus:
1 Hauptschalter als Leistungstrennschalter 63A inklusive
Hilfskontakt mit Drehgriff von außen bedienbar VDE 0103
(flexible Türverbindung), Aus-Stellung verschließbar
Anschlussklemmen für 1x NYCWY 4x16/16 mm²
1x Kupfer-Schienensystem
einschl. aller erforderlichen Klein-, Verbindungs- und
Befestigungsmaterialien
Menge: 1,000 St

**2.3.100 Überspannungsschutz Einspeisung 4-polig**
Überspannungsschutzgerät als Schutz für
Netzeinspeisungen an den Schnittstellen 1-2
4-polig, mit Fernmeldekontakt., mit erforderlichem
Sicherungselement, Verdrahtungsbrücken und
Hilfskontakt eingebaut und komplett
verdrahtet.
einschl. aller erforderlichen Klein-, Verbindungs- und
Befestigungsmaterialien
Menge: 1,000 St

**2.3.110 Überspannungsschutz 2-polig**
Überspannungsschutz 230V
Hersteller/Typ

'............................................................................'
(angebotenes Fabrikat)
Überspannungschutz 230V 2-polig mit
Störmeldeüberwachung bestehend aus:
2 Überspannungsschutz 1-polig
Menge: 1,000 St

**2.3.120 Überspannungsableiter 10V**
Überspannungs-Ableiter 10V
Hersteller/Typ

'............................................................................'
(angebotenes Fabrikat)
zum Schutz von informationstechnischen
Systemen.
bestehend aus schmalem Basisteil
und auswechselbarem Oberteil,
keine Signal-Unterbrechung beim
Wechseln des Oberteils,
für hochfrequente, symmetrische
Doppeladern,
mit integrierter Schirm-Anschlußklemme,
Anschluß über
Schraubklemmen 2.5 qmm,
Erdung über Tragfuß,
Nennableitstoßstrom; 10 kA (8/20)
Nennspannung; 5 V DC
Nennstrom: 100 mA
Grenzfrequenz: 100 MHz
Schutzpegel
Ader/Ader: <; 10 V
Ader/PG:<10V
Längsimpedanz: 1,0 Ohm
Baubreite: 12 mm (2/3 TE),
Montage auf Hut-Profilschiene 35 m
Menge: 1,000 St

**2.3.130 Phasenkontolle, 3-phasig**
Phasenkontolle, 3-phasig, über Phasenüberwachungsrelais
bestehend aus je:
1 Sicherungselement 3-polig
1 Phasenausfallrelais mit Asymetrieüberwachung
einschl. aller erforderlichen Klein-, Verbindungs- und
Befestigungsmaterialien
Menge: 1,000 St

**2.3.140 Netzwiederkehrschaltung mit Störungsentriegelungsschaltung**
Automatische Netzwiedereinschaltung
nach Spannungsausfall
mit Störungsentriegelungsschaltung
bestehend aus:
1 Wischrelais
2 Hilfsrelais
1 Leuchtmelder "Sammelstörung"
1 Leuchtdrucktaster "Quittierung"
einschl. aller erforderlichen Klein-, Verbindungs- und
Befestigungsmaterialien
Menge: 1,000 St

**2.3.150 Baugruppe zur Spannungsversorgung der AS und I/O-Module**
Baugruppe zur Spannungsversorgung der SPS
 einschl. anteiliger Klemmen bestehend aus:
1 Sicherungsautomat träge, 2-polig mit Hilfskontakt
1 Netzteil 24V DC, 20A Hersteller Siemens / Fabrikat SITOP
1 Selektivitätsmodul
einschl. aller erforderlichen Klein-, Verbindungs- und
Befestigungsmaterialien
Menge: 1,000 St

**2.3.160 Baugruppe Meldeeingang**
Baugruppe Meldeeingang
Klemmen, Schirmschienen
und Zubehör nach Erfordernis
inkl. erforderlicher Hilfsschütze
einschl. aller erforderlichen Klein-, Verbindungs- und
Befestigungsmaterialien
liefern und betriebsfertig montieren
Menge: 52,000 St

**2.3.170 Baugruppe Sensoreingang**
Baugruppe Sensoreingang
passiver oder aktiver Sensoreingang stufenlos (z. B. Temperaturfühler, Fernbedienung usw.)
bestehend aus:
- Reihenklemmen
- Zubehör nach Erfordernis
einschl. aller erforderlichen Klein-, Verbindungs- und
Befestigungsmaterialien
Menge: 36,000 St

**2.3.180 Motorbaugruppe 1stufige Pumpe bis 4 kW 230V**
Motorbaugruppe 1st. bis 4 kW 230V
Wechselstrom AC
Direkteinschaltung für blockierfeste
Antriebe inkl. Freigabe und Betriebs- und Störmeldung
bestehend aus:
- LS-Schalter,
- Leistungsschütz bis 4 kW
- erforderliche Hilfsschütze und Koppelrelais
- Reihenklemmen
einschl. aller erforderlichen Klein-, Verbindungs- und
Befestigungsmaterialien
Menge: 11,000 St

**2.3.190 Baugruppe Ansteuerung Stellantrieb stetig mit Rückmeldung**
Ansteuerung stetig
Vollständige Funktionsbaugruppe
Anbindung an SPS AQ
Modul, Aufschaltung des
analogen Rückführsignals auf SPS AI,
Reihenklemmen und Zubehör nach
Erfordernis.
einschl. aller erforderlichen Klein-, Verbindungs- und
Befestigungsmaterialien
Menge: 22,000 St

**2.3.200 Baugruppe Ausgang potentialfrei**
Ausgang potentialfrei über SPS DQ,
Klemmen und Zubehör nach Erfordernis
einschl. aller erforderlichen Klein-, Verbindungs- und
Befestigungsmaterialien
Menge: 17,000 St

**2.3.210 Baugruppe Not- Ausschaltung**
Baugruppe Not- Ausschaltung
incl. Leuchtmelder, Hilfsschütze und Klemmen
Menge: 1,000 St

**2.3.220 Baugruppe Niedertemperaturkessel**
Baugruppe Niedertemperaturkessel
mit Gas-Gebläsebrenner 2-stufig
incl. Sicherungsabgang 3-polig Brenner,
Steuerspannungsautomat Kessel
230 V mit Störungsrückmeldung
3 Stck Leuchtmelder,
2 Stck Hilfsschütz
einschl. Klemmen und Anbindung Si.-Kette
Menge: 1,000 St

**2.3.230 Baugruppe Wassermangel**
Baugruppe Wassermangel
incl. Hilfsschütz, Leuchtmelder und Klemmen
Menge: 1,000 St

**2.3.240 Baugruppe MAX.-Druckbegrenzung**
Baugruppe MAX.-Druckbegrenzung
incl. Hilfsschütz, Leuchtmelder und Klemmen
Menge: 2,000 St

**2.3.250 Baugruppe MIN.-Druckbegrenzung**
Baugruppe MIN.-Druckbegrenzung
incl. Hilfsschütz, Leuchtmelder und Klemmen
Menge: 1,000 St

**2.3.260 Baugruppe SI.-Temp.-Begrenzer**
Baugruppe SI.-Temp.-Begrenzer
incl. Hilfsschütz, Leuchtmelder und Klemmen
Menge: 1,000 St

**2.3.270 Baugruppe Schmutzwasserpumpen**
Baugruppe Schmutzwasserpumpen
incl. Hilfsschütz, Leuchtmelder und Klemmen
Menge: 1,000 St

**2.3.280 Baugruppe Druckhalteanlage**
Baugruppe Druckhalteanlage
incl. Hilfsschütz, Leuchtmelder und Klemmen
Menge: 1,000 St

**2.3.290 Not-Handbedienebene Analogwertgeber**
Not-Handbedienebene Analogwertgeber
Hersteller/Typ

'............................................................................'
(angebotenes Fabrikat)
Zur Notbedienung und Erstinbetriebnahme von geregelten
Antrieben. Hierzu sind ein Schalter und ein Poti eingebaut.
Der eingebaute Schalter hat die Schalterstellung MANU /
AUTO und eine Schalterstellungsrückmeldung für den AUTO

Kontakt. Schalterstellung Hand: Signal mit dem Poti
einzustellen. Schalterstellung AUTO: Signal vom Regler wird
durchgeschleift. Eine rote LED leuchtet proportional zur
Stellgröße. Ausgangsspannung 0 - 10 V. Ausgangsstrom 1 mA
für Nennspannungen 24 V AC/DC. Anreihbar ohne Abstand.
Einbaulage beliebig.
Maße (BxHxT): 22,5 x 60 x 60 mm
Gewicht: 70 g
Schutzart: Gehäuse IP50; Klemmen IP20
Anschlussquerschnitt: bis 2,5 mm²
Menge: 9,000 St

**2.3.300 Not-Handbedienebene Koppelrelais**
Not-Handbedienebene Koppelrelais
Hersteller/Typ

'............................................................................'
(angebotenes Fabrikat)
Für die Montage im Schaltschrank mit sicherer Trennung
und/oder Varistor/Verpolungsschutz am Eingang. Eine rote
LED signalisiert den Schaltzustand des Ausgangsrelais.
Ausgangskontakt als Wechsler, mit 6 A Dauerstrom und bis zu  250 V AC/DC Schaltspannung für Nennspannung 24 V AC/DC.
Anreihbar ohne Abstand. Einbaulage beliebig.
Maße (BxHxT): 11,2 x 61,3 x 60 mm
Gewicht: 45 g
Menge: 9,000 St

**2.3.310 Einbau Systemkomponenten SPS**
Einbau Systemkomponenten SPS
Einbau SPS-systembedingte Komponenten bestehend aus:
Einbau der beigestellten Systemkomponenten.
Menge: 10,000 St

**2.3.320 Einregulierung und Inbetriebnahme**
Einregulierung und Inbetriebnahme
Komplette Einregulierung und Inbetriebnahme der
gelieferten Regelanlagen nach vorgegeben
Sollwerten, sobald die baulichen Voraussetzungen
erfüllt sind und sämtliche Versorgungsmedien zur
Verfügung stehen.
Folgende Arbeiten sind im Lieferumfang
Erstinbetriebnahme einer Regelanlage enthalten:
- Kontrolle der Montageorte von Fühlern, Reglern und
  Stellgliedern
- elektrischen Verdrahtungen
- Frostschutzfunktion
- weiteren Sicherheitsfunktionen
- Verriegelungsfunktionen
- Ermittlung der Parameter zur Einstellung der Regler-
  Einstellung und Eichung der Sollwerte
- Einstellung der Sollwert-Schiebeprogamme
- Funktionskontrolle bei simulierten Zustandsänderungen
- Überprüfung des dynamischen Betriebsverhalten der
  Anlage
- Einmalige Einweisung des Anlagenbetreibers
- Übergabe der funktionierenden Regelanlage an den
  Anlagenbauer nach Erstellung eines
  Inbetriebnahmeprotokolls
Menge: 1,000 St

**2.3.330 Erstellung aller Schaltplanunterlagen**
Erstellung aller Schaltplanunterlagen
für vorgenannten Schaltschrank/-schränke
Planung mit CAD-System erstellt,
bestehend aus:
- Stromlaufpläne mit Betriebsmittelkennzeichnung
nach DIN 40719,
- Belegungspläne
- Schaltschrankansicht (Außen und Innen)
- Revisionspläne
- Stücklisten
- Kabellisten und Klemmenplan
- Dokumentation
in 2-facher Ausführung und 1-fach auf Datenträger
als PDF und Eplan P8 Projektdatei
Menge: 1,000 St

#### 2.4 Elektroinstallation

*Hinweis: Elektroinstallation*
Elektroinstallation für die gesamte Heizungssanlage ab Übergabestelle Heizraum  iefern und verlegen. Verlegung in Kuparohr oder Pritschen, Kabelkanal. Massen werden gesondert ausgeschrieben.
Alle Kabel, Leitungen und Kunststoffeinbautele, einschl. Quickschellen, etc. sind in halogenfreier Ausführung zu montieren.

**2.4.10 NYCWY, 4x50**
Kunststoffkabel NYCWY
4 x 50 rm/25, Cu-Zahl 2203,
auf vorhandene Kabelleiter oder -rinnen oder in
offene Kanäle.
Menge: 15,000 m

**2.4.20 PVC-Mantelleitung NHXMH-J 7X1,5 MM2**
PVC-Mantelleitung NHXMH-J 5X1,5 MM2
nach VDE 0815, liefern und in vorhandene Leerrohre,
Kanäle oder Rinnen einziehen oder verlegen
Menge: 80,000 m

**2.4.30 PVC-Mantelleitung NHXMH-J 5X1,5 MM2**
PVC-Mantelleitung NHXMH-J 5X1,5 MM2
nach VDE 0815, liefern und in vorhandene Leerrohre,
Kanäle oder
Rinnen einziehen oder verlegen
Menge: 390,000 m

**2.4.40 PVC-Mantelleitung NHXMH-J 3X1,5 MM2**
PVC-Mantelleitung NHXMH-J 3X1,5 MM2
nach VDE 0815, liefern und in vorhandene Leerrohre,
Kanäle oder Rinnen einziehen oder verlegen
Menge: 290,000 m

**2.4.50 PVC-Fernmeldeleitung J-H(ST)H 2X2X0,8 MM2**
PVC-Fernmeldeleitung J-H(ST)H 2X2X0,8 MM2
nach VDE 0815, liefern und in vorhandene Leerrohre,
Kanäle oder Rinnen einziehen und verlegen
Menge: 450,000 m

**2.4.60 PVC-Fernmeldeleitung J-H(ST)H 4X2X0,8 MM2**
PVC-Fernmeldeleitung J-H(ST)H 4X2X0,8 MM2
nach VDE 0815, liefern und in vorhandene Leerrohre,
Kanäle oder Rinnen einziehen und verlegen
Menge: 190,000 m

**2.4.70 Kabelrinne verzinkt 60 x 100 mm**
Kabelrinne verzinkt 60 x 100 mm
in Normalausführung, mit Trennsteg, mit Wandausleger
einschl. Stahldübel, mit anteiligen Stoss- und
Verbindungsteilen in Teillängen
liefern und montieren
Menge: 12,000 m

**2.4.80 Kabelrinne verzinkt 60 x 200 mm**
Kabelrinne verzinkt 60 x 200 mm
in Normalausführung, mit Trennsteg, mit Wandausleger
einschl. Stahldübel, mit anteiligen Stoss- und
Verbindungsteilen in Teillängen
liefern und montieren
Menge: 10,000 m

**2.4.90 Steigetrasse 200 mm**
Steigetrasse 200 mm
liefern und montieren
Menge: 10,000 m

**2.4.100 Kunststoff-Panzerrohr starr 20 mm**
Kunststoff-Panzerrohr starr 20 mm
Elektro-Installationsrohr,
mittlere Druck- und Schlagfestigkeit, n. VDE 0605,
DIN EN 50086-1, DIN EN 50086-2-2 und Klassifizierung
2232, in offener Verlegeart mit Abstandsschellen auf
Putz verlegen
Menge: 60,000 m

**2.4.110 Kunststoff-Panzerrohr starr 25 mm**
Kunststoff-Panzerrohr starr 25 mm
Elektro-Installationsrohr,
mittlere Druck- und Schlagfestigkeit, n. VDE 0605,
DIN EN 50086-1, DIN EN 50086-2-2 und Klassifizierung
2232, in offener Verlegeart mit Abstandsschellen auf
Putz verlegen
Menge: 30,000 m

**2.4.120 Kunststoff-Panzerrohr starr 32 mm**
Kunststoff-Panzerrohr starr 32 mm
Elektro-Installationsrohr,
mittlere Druck- und Schlagfestigkeit, n. VDE 0605,
DIN EN 50086-1, DIN EN 50086-2-2 und Klassifizierung
2232, in offener Verlegeart mit Abstandsschellen auf
Putz verlegen
Menge: 30,000 m

**2.4.130 Kunststoff-Panzerrohr starr 40 mm**
Kunststoff-Panzerrohr starr 40 mm
Elektro-Installationsrohr,
mittlere Druck- und Schlagfestigkeit, n. VDE 0605,
DIN EN 50086-1, DIN EN 50086-2-2 und Klassifizierung
2232, in offener Verlegeart mit Abstandsschellen auf
Putz verlegen
Menge: 30,000 m

**2.4.140 Alusteckrohr, M32 offene Verlegung, auf Putz**
Alusteckrohr, M32 offene Verlegung, auf Putz
Hersteller/ Typ

...............................................................................
(zwingend vom Bieter auszufüllen)
Elektroinstallationsrohr DIN EN 61386-21, Maße DIN EN
60423, nicht flammenausbreitend, aus Aluminium,
einwandig, glatt, starr, Außendurchmesser 32 mm,
Klassifizierungscode 44561, Druckfestigkeit schwer,
Schlagfestigkeit schwer, Dauergebrauchs- und
Installationstemperatur min. -45°C max. +250°C,
verlegen offen, auf Putz.
Ballwurfsichere Montage, inkl. Schraubabstandschellen und Zubehör, an Wänden, Decken, Stahlkonstruktionen.
Menge: 15,000 m

**2.4.150 Alusteckrohr, M25 offene Verlegung, auf Putz**
Leistung wie Vorposition nur M 25
Menge: 30,000 m

**2.4.160 Alusteckrohr, M20 offene Verlegung, auf Putz**
Leistung wie Vorposition nur M 20
Menge: 40,000 m

**2.4.170 Kabelabzweigkasten**
Kabelabzweigkasten
grau, 2,5 qmm leer H/B/T 88x88x49mm
liefern und montieren
Menge: 20,000 St

**2.4.180 Leitungen absetzen, 7X1,5 mm²**
Leitungen absetzen, 7X1,5 mm²
absetzen, einführen und mit notwendigem Kleinmaterial
einseitig anschliessen
Menge: 10,000 St

**2.4.190 Leitungen absetzen, 5X1,5 mm²**
Leitungen absetzen, 5X1,5 mm²
absetzen, einführen und mit notwendigem Kleinmaterial
einseitig anschliessen
Menge: 38,000 St

**2.4.200 Leitungen absetzen, 3X1,5 mm²**
Leitungen absetzen, 3X1,5 mm²
absetzen, einführen und mit notwendigem Kleinmaterial
einseitig anschliessen
Menge: 32,000 St

**2.4.210 Schwachstromsteuerleitung 2x2x0,8 mm absetzen**
Schwachstromsteuerleitung 2x2x0,8 mm absetzen
J-H(St)H 2x2x0,8 mm absetzen, einführen und nach
Klemmenplan einseitig anschliessen einschl.
Adermarkierer
Menge: 68,000 St

**2.4.220 Schwachstromsteuerleitung 4x2x0,8 mm absetzen**
Schwachstromsteuerleitung 4x2x0,8 mm absetzen
J-H(St)H 4x2x0,8 mm absetzen, einführen und nach
Klemmenplan einseitig anschliessen einschl.
Adermarkierer
Menge: 20,000 St

**2.4.230 Installations-Kleinverteiler System**
Installations-Kleinverteiler System
IKS, IP 54, Typ: IKL 1-125, einschl.
5 Kabelverschraubungen PG 16 und 13,5
liefern und montieren.
Menge: 4,000 St

**2.4.240 Potentialschiene**
Potentialausgleichsschiene VDE 0100
mit Abdeckkappe aus Kunststoff mit Anschluß von
1 Rundstahl bis 10 mm Durchmesser,
1 Flachstahl bis 30 mm x 3,5 mm und
bis zu 8 Leiter je 25 mm2.
Menge: 1,000 St

**2.4.250 Bandrohrschelle**
Erdungsbandrohrschelle VDE 0190
mit Anschlußmöglichkeit für 1 Leiter 16 mm2,
für Rohrdurchmesser bis 100 mm.
Menge: 18,000 St

*Hinweis: Anforderungen an den Brandschutz:*
Die angebotenen Kabelabschottungen müssen gemäss DIN 4102 Teil 9 geprüft und eine „Allgemeine bauaufsichtliche Zulassung“ des Deutschen Institut für Bautechnik (DIBt) haben.
Für sämtliche nachstehend angebotenen Systeme muss die Möglichkeit einer späteren Kabelnachbelegung zugelassen sein.
Ebenso müssen alle Systeme für den Einbau in Wand- und Deckendurchbrüche zugelassen sein. Bei allen Systemen muss ein Durchführen von Kabel aller Arten inklusive Lichtwellenleiter sowie Kabeltragsysteme aus Stahl-, Aluminium- oder Kunststoffprofilen zugelassen sein. Eine maximale Kabelbelegung von 60 % muss gemäss der Zulassung möglich sein.

Folgende Unterlagen sind den Bestandsunterlagen beizulegen:
- Zulassungsbescheinigung
- vollständig ausgefüllte Übereinstimmungsbestätigung

Jede Kabelabschottung ist mit einem vollständig ausgefüllten
Wandschild entsprechend der Zulassung zu kennzeichnen.
Dieses ist in je auszuführendes Brandschott mit einzukalkulieren.

**2.4.260 Demontage, Öffnen vorh. Brandabschottungen**
Demontage, Öffnen vorh. Brandabschottungen
in Wänden aus Mauerwerk und in Decken oder Wänden aus
Beton oder Stahlbeton, Leichtbauwänden
Öffnungsrestfläche bis 0,06 m2, belegt mit max. 60%
Menge: 4,000 St

**2.4.270 Öffnen und Verschließen vorhandene Brandschottung**
Öffnen und Verschließen vorhandene Brandschottung
zur Nachbelegung mit Kabel und Leitungen
in Wänden aus Mauerwerk und in Decken oder Wänden aus
Beton oder Stahlbeton, Leichtbauwänden
Öffnungsrestfläche bis 0,06 m2, belegt mit max. 60% Kabeln, Leitungen oder Installationsrohren, bei Schwelbrand auch rauchgasdicht.
Öffnen und Verschießen dieser Abschottung.
Menge: 4,000 St

**2.4.280 Kabelabschottung bis 0,03 m²**
Kabelabschottung zur Verhinderung von Brandübertragung, form-, alterungs- und korrosionsbeständig, geeignet zur Nachbelegung mit Kabeln,
Feuerwiderstandsdauer 90 Minuten,
in Wänden aus Mauerwerk und in Decken oder Wänden aus
Beton oder Stahlbeton, abzudichtende Öffnungsrestfläche bis 0,03 m2, belegt mit max. 60% Kabeln, Leitungen oder Installationsrohren, bei Schwelbrand auch rauchgasdicht.
Menge: 5,000 St

**2.4.290 Kabelabschottung bis 0,06 m²**
Kabelabschottung zur Verhinderung von Brandübertragung, form-, alterungs- und korrosionsbeständig, geeignet zur Nachbelegung mit Kabeln,
Feuerwiderstandsdauer 90 Minuten,
in Wänden aus Mauerwerk und in Decken oder Wänden aus
Beton oder Stahlbeton, abzudichtende Öffnungsrestfläche bis 0,06 m2, belegt mit max. 60% Kabeln, Leitungen oder Installationsrohren, bei Schwelbrand auch rauchgasdicht.
Menge: 5,000 St

#### 2.5 Projektierung und Inbetriebnhame

**2.5.10 Projektabwicklung und Koordination**
Projektabwicklung und Koordination
des Liefer- und Leistungsumfanges
bestehend aus:
- Aktualisieren der Informationslisten
- Aktualisieren der Regelschemen mit
  MSR-Komponenten
- Überprüfung und Festlegung der Einstellwerte
  für Soll- und Führungsgrößen
- Auslegung der Stellgeräte entsprechend
  der Leistungsdaten
- Festlegung der Kennzeichnung der MSRKomponenten
  in Abstimmung mit dem
  Auftraggeber (nur wenn Montage im Lieferumfang)
- Überprüfung der Anschlussbedingungen
  anhand der beigestellten Dokumentation
  für übergreifende Funktionen aus anderen Gewerken
- Festlegung der Benutzeradressen mit dem Auftraggeber
- Festlegung der Regelalgorithmen und
  Regelparameter in DDC-Regelkreisen
- Festlegung aller Verriegelungen und
  Anlaufüberbrückungen in DDC-Anlagensteuerungen
- Festlegung von Terminplänen in Abstimmung
  mit den Firmen der beteiligten Gewerke
- Klärung von Schnittstellen zu anderen Gewerken
- Abstimmung und Festlegung von Einbauorten
  für Geber und Stellgeräte (nur wenn Montage im
  Lieferumfang)
- Teilnahme an vereinbarten gewerkespezifischen
  Baustellenbesprechungen
- Abstimmung und Festlegung von Art und
  Umfang von Vorleistungen
Menge: 1,000 St

**2.5.20 Programmierung und Parametrierung von SPS-Funktionen**
Programmierung und Parametrierung von SPS-Funktionen pro Hardware I/O

einschließlich aller notwendigen Dienstleistungen für eine funktionsfähige Anlage wie
- Technische Klärung
- Test der Funktionen
Der Leistungsumfang beinhaltet die
Bearbeitung von physikalischen Eingabe-,
Ausgabe- und Verarbeitungsunktionen
entsprechend der Funktionsbescheibung
für:
Ein-/Ausgabefunktionen
- Schalten
- Stellen
- Messen
- Zählen
Verarbeitungsfunktionen
- Überwachen
- Steuern
- Regeln
- Rechnen und Optimieren
- Kommunikation auf der Feld- und
  Automationsebene
Menge: 98,000 St

**2.5.30 Inbetriebnahme Automationsstation pro Hardware I/O**
Inbetriebnahme Automationsstation pro Hardware I/O
bestehend aus:
- Anwenderprogramme prüfen
- Einstellung der Parameter entsprechend
  der Funktionsbeschreibung und des
  Regel- und Steuerungsverhaltens
- Einstellung der Feldgeräte
- Funktionstest der angeschlossenen
  Feldgeräte und Informationspunkte
  in der Automationsstation
- Erstellen eines Messprotokolls der
  Soll- und Istwerte
- Überprüfung aller Funktionen in Abstimmung mit
  anderen Gewerken
- Schnittstellentest zum Gebäudeleitsystem
- Abnahme und Übergabe des zu liefernden
  Systemes durch stichprobenartigen
  Funktionsnachweis sowie durch
  entsprechende Systemprotokolle
Menge: 98,000 St

**2.5.40 Einzelprüfung der Informationen und Funktionen, je Hardware I/O**
Einzelprüfung der Informationen und Funktionen (1:1 Test)

Die Einzelprüfung der Informationen und Funktionen der GA
durch den AN (siehe DIN 18386) ist mit dem AG
abzustimmen. Bei der Abstimmung sind alle betroffenen
Leistungsbereiche (Gewerke) und der Nutzer zu
beteiligen.
Der AN hat alle Ein-Ausgabefunktionen,
Verarbeitungsfunktionen sowie Management und
Bedienfunktionen durchgängig zu prüfen. Grundlage für die
Prüfung ist die VDI 3814.
Bei der Durchführung der Einzelprüfung ist der AG
zu beteiligen. Die Prüfung ist in einem Protokoll zu
dokumentieren. Bestehen zwischen der Erfassung der
Informationen und deren Anzeige auf der Inselzentrale
Korrektureingaben, so sind sie in das Protokoll aufzunehmen.

Die Einzelprüfung (1:1 Test) ist Voraussetzung für die Abnahme und die Feststellung der Übergabereife.
Menge: 98,000 St

**2.5.50 Bilderstellung für auf WinCC, je Bild**
Bilderstellung für auf WinCC, je Bild

Bilderstellung erfolgt auf Grundlage des
Regelschemas aus Symbolen des Standards
DIN 62424 und nach Standards, auf Grundlage
der Symbolbibliothek der Desigo CC.
Bedienung über definierte Bedienfelder
für ganze Anlagen oder Anlagenteile.
Ein Frame enthält bis zu 50 dynamische
Informationen/Einblendungen von
physischen und fiktiven Adressen.
Die dynamische Einblendung enthält für
physische Eingänge mindestens:
- Hauptwert analog / digital als Text,
  Wert oder Symbol mit Farbumschlag
- Alarmzustand (Anlagenstörung)
- Störzustand (technische Störung)
  für physische Ausgänge zusätzlich:
- Handzustand als Anzeige des lokalen
  Fern örtlich Schalters bzw. der
Handbedienebene des IO-Moduls

Für alle Adressen ist wahlweise die
technische oder Benutzeradresse in
einem Zusatzfenster (Tooltip) gezeigt.

Preis pro Bild inkl. dynamischen
Einblendungen.
Menge: 11,000 St

**2.5.60 Bilderstellung für auf PLS, je Bild**
Bilderstellung für auf PLS, je Bild

Bilderstellung erfolgt auf Grundlage des
Regelschemas aus Symbolen des Standards
DIN 62424 und nach Standards, auf Grundlage
der Symbolbibliothek der Desigo CC.
Bedienung über definierte Bedienfelder
für ganze Anlagen oder Anlagenteile.
Ein Frame enthält bis zu 50 dynamische
Informationen/Einblendungen von
physischen und fiktiven Adressen.
Die dynamische Einblendung enthält für
physische Eingänge mindestens:
- Hauptwert analog / digital als Text,
  Wert oder Symbol mit Farbumschlag
- Alarmzustand (Anlagenstörung)
- Störzustand (technische Störung)
  für physische Ausgänge zusätzlich:
- Handzustand als Anzeige des lokalen
  Fern örtlich Schalters bzw. der
Handbedienebene des IO-Moduls

Für alle Adressen ist wahlweise die
technische oder Benutzeradresse in
einem Zusatzfenster (Tooltip) gezeigt.

Preis pro Bild inkl. dynamischen
Einblendungen.
Menge: 11,000 St

**2.5.70 Erstellung der Werk- und Montageplanung Gebäudeautomation**
Erstellung der Werk- und Montageplanung Gebäudeautomation mittels TRIC V8 Software,
bestehend aus:
- Automationsschemata und GA-Funktionslisten sowie
  Ergänzungs-GA-Funktionslisten
- Zustandsgraphen
- Eintragung der I/O-Adressen
- Eintragung der Feldgeräte
Inklusive Abschlussrevision nach Beendigung des Projektes

Bei Projektübergabe nach Fertigstellung an den AG ist die TRIC-Datei als .TAF zu übergeben
Menge: 1,000 psch

**2.5.80 Erstellung der SPS-Dokumentation**
Erstellung der SPS-Dokumentation
Revisionsunterlagen und Dokumentation der
Gebäudeautomation

Revisions- und Bestandsunterlagen für die ausgeschriebenen
Leistungen in 3-facher Ausfertigung
fertigen und DIN-gerecht farbig angelegt
in DIN A4 gefalteter Form in Ordnern abgeheftet zu
übergeben, zusätzlich 3-fach auf Datenträger
( USB- Stick) anzufertigen, CAD-Zeichnungen in dxf- oder
dwg-Format und SPS Programm als Projektdatei

Folgende Unterlagen sind Bestandteil der Dokumentation:

· Inhaltsverzeichnis
· Automationsschemata und GA-Funktionslisten sowie
  Ergänzungs-GA-Funktionslisten
·Protokoll des zuvor durchgeführten 1:1 Testes.
· Zustandsgraphen in Dateiform
· Auflistung der ISP-bezogenen eingestellten Parameter,
  Sollwerte und Betriebszeiten im Rahmen der  Inbetriebnahme
(Protokoll)
·Kabel und Selektivitätsberechnungen (Selektivitätsnachweis
der Komopnenten und Schaltschränke)
· alle Programme AS auf einem Datenträger des installierten
Systems.
· systemspezifische Bedienungshandbücher für Management-
und Automationsebene auf einem Datenträger des installierten
Systems.
· Programmierhandbücher für die Programme der
Automationsstationen auf einem Datenträger des installierten
Systems.
· Bauartnachweis der NS-Schaltgerätekombination
/Schaltschränke (Prüfnachweis der
Isolationseigenschaften/Erwärmung)
· Stromlaufpläne nach DIN EN 61082 mit Stücklisten (diese
Unterlagen sind auch für fabrikgefertigte Einheiten
beizubringen) in Dateiform, bearbeitbar mit dem Programm
EPLAN® electric P8 sowie als pdf Dokument.
· Bauart- und Stücknachweis der GA-Schaltschränke
· Übersichtsplan (Grundriss) mit Eintragung der Standorte der
Bedieneinrichtungen und In-formationsschwerpunkte als Datei
im pdf und dwg-Format.
· Klemmen- und Leistenbelegungsplänen mit Nummerierung
der Einzelanschlussstellen und Anschlusshinweise auf
Funktionsbausteine und Externe Geräte in Dateiform,
bearbeitbar mit dem Programm EPLAN® electric P8 sowie als
PDF Dokument.
· Rangierpläne mit Signalbelegungs- und Zielkennzeichnungen
in Dateiform, bearbeitbar mit dem Programm EPLAN® electric
P8 sowie als PDF Dokument.
· Geräteverzeichnisse (ähnlich Stücklisten) aller eingebauten
Geräte (z.B. über Anzeiger, Schalter, Schütze, Relais usw.) mit
genauen Herstellerangaben (einschl. Postadresse), Klartext-
und Typenbezeichnungen für evtl. Ersatzbeschaffungen
und/oder Änderungen/Erweiterungen als Excel-Datei.
· Technische Daten- und Maßblätter (auf einem Datenträger
des installierten Systems) aller eingebauten Geräte, die den
Betreiber in die Lage versetzen, bei Ersatzbedarf eventuell auch
ein leistungsgleiches/äquivalentes Fremdprodukt auswählen zu
können.
· Herstellerbescheinigung mit Erklärung zu:
 o 2006/42/EG Maschinenrichtlinie
 o 2006/95/EG Niederspannungsrichtlinie
 o 2014/30/EU EMV-Richtlinie
· Bescheinigung über die Erstprüfung und Protokoll (z.B. ZVEH
Protokoll) nach DGUV V3 und VDE 0100 Teil 600, VDE 0113 -1
insbesondere für die folgenden Prüfungen und Messungen
sofern sie durch die ausgeschriebenen Leistungen erforderlich
werden.
 o Messung der Wirksamkeit der angewandten
Schutzmaßnahmen.
 o Schleifenwiderstandsmessung.
 o Isolationsmessung.
 o Prüfung des Potentialausgleiches.
·Ersatzteilliste falls erforderlich
·Messprotokolle
·Fachunternehmererklärung
·Facharbeiterbescheinigung
·Konformitätserklärungen / bzw. -bescheinigungen der
verbauten Komponenten
·Protokoll zur Einweisung des Bedienpersonals
·Übersicht über Gewährleistungsfristen
·Abnahmeprotokoll für Bauleistungen (VOB-Abnahme)
·Wartungsanleitung für die technischen Systeme der
Gebäudeautomation
·Prüfbuch elektrischer Anlagen und Betriebsmittel inkl.
Abnahmebescheinigung durch Befähigte

Es dürfen nur Zeichnungen in DIN- Format mit Rahmen
und Zeichnungskopf eingereicht werden. In der CAD Zeichnung
muss jedes Gewerk auf einem eigenen Layer
angelegt werden.
Menge: 1,000 psch

**2.5.90 Einweisung des Bedienungspersonals**
Einweisung des Bedienungspersonals
in die Funktion und Betriebsweise
sowie in Dokumentation und Bedienung
(Betriebs- und Störungsfall) des Liefer-und
Leistungsumfanges.
Die erfolgte Durchführung wird dem Auftragnehmer
vom Betreiber oder seinem Bevollmächtigten
schriftlich bestätigt.
Menge: 1,000 St

#### 2.6 Stundenlohnarbeiten

**2.6.10 Stunden-Verrechnungssatz Projekt-Ingenieur**
Stundenlohnarbeiten sind rechtzeitig anzukündigen und dürfen nur nach Genehmigung durch den Auftraggeber durchgeführt werden. Über jede auf Stundenlohnbasis ausgeführte Arbeit hat der Auftragnehmer während der Ausführung täglich eine genaue Liste der Namen, Berufsbezeichnungen, Tätigkeiten und Arbeitsstunden, sowie die Menge der eingebauten Materialien und Einsatzzeiten der Geräte zur Prüfung durch den Auftraggeber zu führen. Spätestens am nächsten Werktag muss der Auftragnehmer dem Auftraggeber die Liste zur Prüfung und Genehmigung vorlegen.
Die Stundenverrechnungssätze enthalten unaufgegliedert:
- die Lohn- und Gehaltskosten, einschl. vermögenswirksamer Leistungen
- die tariflichen und übertariflichen Zuschläge
- die Lohn- und Gehaltsnebenkosten (bspw. Wege- und Fahrgelder, Trennungs- und Übernachtungskosten etc.)
- die Gemeinkosten, Wagnis und Gewinn, Beiträge an die tariflichen Sozialkassen und die Winterbauumlage nach der z. Zt. der Kalkulation gültigen Betriebsverordnung.
Der Stundenverrechnungssatz gilt unabhängig von der Anzahl der abgerechneten Stunden. Facharbeiterstundensätze werden nur für Arbeiten anerkannt, wenn diese von Facharbeitern ausgeführt werden müssen und von Facharbeitern ausgeführt wurden. Für Arbeiten, die von Helfern ausgeführt wurden, bzw. für die keine Facharbeiter erforderlich sind, werden Helferstundensätze anerkannt, unabhängig davon, ob Facharbeiter für die Ausführung eingesetzt worden sind. Zuschläge für Bauleitungspersonal sind einzukalkulieren und werden nicht gesondert vergütet

Stunden-Verrechnungssatz Projekt-Ingenieur
Menge: 10,000 h

**2.6.20 Stunden-Verrechnungssatz Inbetriebnahme-Techniker**
wie vor, jedoch
Stunden-Verrechnungssatz Inbetriebnahme-Techniker
Menge: 60,000 h

**2.6.30 Stunden-Verrechnungssatz Obermonteur**
wie vor, jedoch
Stunden-Verrechnungssatz Obermonteur
Menge: 20,000 h

**2.6.40 Stunden-Verrechnungssatz Monteur**
wie vor, jedoch
Stunden-Verrechnungssatz Monteur
Menge: 30,000 h

#### 2.7 Demontagearbeiten

**2.7.10 Demontage von Regel- und Steuereinrichtungen**
Demontage von Regel- und Steuereinrichtungen
Schaltfeldgröße in mm:
Breite:  ca. 1.200 mm
Höhe:  ca. 1.200 mm
Tiefe:  ca. 400 mm
einschl. fachgerechter Entsorgung.
Menge: 2,000 St

**2.7.20 Demontage von Elektroleitungen**
Demontage von Elektroleitungen
von 5 x 4,0 bis 3 x 1,5 mm2
ca. 600 lfdm
einschl. der vorhandenen Schalter,
Leerrohre sowie fachgerechter Entsorgung.
Menge: 1,000 psch

#### 2.8 Wartungsarbeiten u. Supportleistungen

*Hinweis: Allgemein Wartungsarbeiten*
Zur Erhaltung der Funktionsbereitschaft im Gebäudemanagementsystem sowie den integrierten Systemen zur Mess-, Steuer- und Regelungstechnik sowie
Gebäudeüberwachung sind Supportleistungen erforderlich,
die im Rahmen eines Service- und Supportvertrages
anzubieten sind.

Dabei werden unterschieden:
1. Leistungen zur vorbeugenden Instandhaltung (Wartung)
2. ergebnisorientierte Supportleistungen

Die Wartung ist von qualifiziertem, deutschsprachigem Personal durchzuführen. Die für die Wartung erforderlichen Qualifikationen (z. B. Schulungen durch den Hersteller) sind vor Beginn der Wartung dem Auftraggeber vorzulegen.
Der AN verpflichtet sich, ausschließlich Personal mit Qualifikationen nach VDI 3801 für die Wartung der Anlagen einzusetzen.
Vertragsbeginn ab dem 1. Betriebsjahr.
Wartungsdauer:  4 Jahre
Die Einheitspreise sind pauschal für ein Jahr anzugeben.

*Hinweis: Wartung/ Instandhaltung*
Die Leistungen zur vorbeugenden Instandhaltung orientieren sich an den Vorgaben des Leistungsprogramms für die Wartung von technischen Anlagen und Ausrüstungen in Gebäuden - VDMA 24186-4 vom Mai 2018.

Sie sind 1 x jährlich auszuführen, sofern das genannte Regelwerk keinen anderen Ausführungszyklus erfordert.

Insbesondere mit Hinblick auf die dauerhafte Erhaltung der Funktionalität des Gesamtsystems ist bei der vorbeugenden Instandhaltung der Schwerpunkt auf die Funktionskontrolle der im System implementierten Funktionen (Software) zu legen. Die regelmäßige Implementierung verfügbarer Updates, Patches und Bugfixes in den MSR-Controllern  (CPUs) und den Servern bzw. Bedieneinheiten des Gebäudemanagementsystems ist wesentlicher Bestandteil der vorbeugenden Instandhaltung.

Die Gebäudeautomation (GA) im IT-Umfeld wird zunehmend bedroht durch Schadensszenarien wie Sabotage, Spionage und das Aufspielen von Malware. Dies kann ungeschützt zu Datenmanipulation, Datenverlust und zum Ausfall der Gebäudeautomation mit Folgen wie Personenschäden oder Einschränkung des Geschäftsbetriebs (z. B. Produktionsausfall, Unbenutzbarkeit des Gebäudes) oder Vermögensschäden führen. Aus diesem Grund ist auch der Titel 9 Software der VDMA 24186-4 Richtlinie ausdrücklich Bestandteil des anzubietenden Wartungsvertrages.

Nach jedem Einsatz zur vorbeugenden Instandhaltung ist ein Service-Bericht zu erstellen, der alle durchgeführten Arbeiten sowie alle Aktualisierungen der Software dokumentiert.

Sobald für das Gebäudemanagementsystem eine neue Version im Rahmen der Systemweiterentwicklung durch den Hersteller verfügbar ist, ist der Auftraggeber darüber im Rahmen der Leistungserbringung zur vorbeugenden Instandhaltung zeitnah zu informieren. Die darin enthaltenen Systemänderungen sind ihm zu erläutern. Die Entscheidung, ob eine neue Version des Gebäudemanagementsystems implementiert werden soll, trifft der Auftraggeber.

Instandsetzungen und Systemveränderungen, die über den genannten Umfang hinausgehen, sind nicht Bestandteil des Service- und Supportvertrages. Sie werden bei Bedarf im Einzelfall durch den Auftraggeber veranlasst. Ein Anspruch auf Auftragserteilung für den Auftragnehmer besteht nicht.

**2.8.10 jährliche Wartungsarbeiten MSR nach VDMA 24186-4**
Wartungsarbeiten an MSR- Einrichtungen und Gebäudeautomationssysteme
nach VDMA 24186 Teil 4 wie zuvor beschrieben mit
Schaltschränke, MSR-Einrichtungen und Gebäudeautomationssysteme, einschl.
- Schaltschränke
    - Steuerungsteil
    - Leistungsteil
- Feldgeräte
    - Sensoren
    - Aktoren
    - Dezentrale busfähige Baugruppen
- Regler
- Unterstationen
- Unterzentralen
- Leitzentrale
    - Zentraleinheit
    - Eingabegeräte
    - Ausgabegeräte
    - Anzeigegeräte
    - Speichergeräte
- Datenübertragungseinrichtung
    - Modems, Multiplexer, Bussysteme, Hub`s etc.)
- Software
    - Zugriffsberechtigungen
    - Datensicherung (Anwenderdaten)
    - Softwarepflege (Anwendersoftware)
- Wartungsrelevante Unterlagen  prüfen
  (z.B. Schemata, Herstellervorschriften)
- Bestehende Anlagenkennzeichnung prüfen
  (Beschilderung, Farbkennzeichnung,
  Typenschild/Zulassungszeichen)
jährliche Abrechnung, Vertragslaufzeit 5 Jahre
Menge: 5,000 St
